# Luminaria rectangular, con lámpara LED. Instalación empotrada

- Propiedad del archivo: CYPE INGENIEROS, S.A.
- Formato: FIEBDC-3/2002
- Ámbito geográfico: Panamá
- Divisa: USD
- Costes indirectos: 3.00 %
- Gastos generales: 13.00 %
- Beneficio industrial: 6.00 %
- IVA: 13.00 %

## I Instalaciones

### II Iluminación

#### III Interior

**III132** Ud Luminaria rectangular, con lámpara LED. Instalación empotrada.
Luminaria rectangular de techo, de lámina de acero, acabado termoesmaltado, de color blanco acabado mate, no regulable, de 40 W, alimentación a 220/240 V y 50-60 Hz, de 1197x297x63 mm, con cinco lámparas LED LED830, temperatura de color 3000 K, óptica formada por reflector recubierto con aluminio vaporizado, acabado muy brillante, de alto rendimiento, haz de luz extensivo 72°, marco embellecedor, índice de deslumbramiento unificado menor de 19, índice de reproducción cromática mayor de 80, flujo luminoso 3841 lúmenes, grado de protección IP40, con elementos de fijación para cielo raso de escayola o de láminas de yeso. Instalación empotrada.
Criterio de valoración económica: El precio no incluye las ayudas de albañilería para instalaciones.
Incluye: Replanteo. Montaje, conexionado y comprobación de su correcto funcionamiento.
Criterio de medición de proyecto: Número de unidades previstas, según documentación gráfica de Proyecto.
Criterio de medición de obra: Se medirá el número de unidades realmente ejecutadas según especificaciones de Proyecto.

| Código | Ud | Descripción | Rendimiento | Precio | Importe |
|---|---|---|---|---|---|
| mt34lle095a | Ud | Luminaria rectangular de techo, de lámina de acero, acabado termoesmaltado, de color blanco acabado mate, no regulable, de 40 W, alimentación a 220/240 V y 50-60 Hz, de 1197x297x63 mm, con cinco lámparas LED LED830, temperatura de color 3000 K, óptica formada por reflector recubierto con aluminio vaporizado, acabado muy brillante, de alto rendimiento, haz de luz extensivo 72°, marco embellecedor, índice de deslumbramiento unificado menor de 19, índice de reproducción cromática mayor de 80, flujo luminoso 3841 lúmenes, grado de protección IP40, para empotrar. (material) | 1.000 | 344.32 | 344.32 |
| mt34lle097a | Ud | Elementos de fijación para cielo raso de escayola o de láminas de yeso. (material) | 1.000 | 25.28 | 25.28 |
| mo003 | h | Instalador instalador electricista. (mano de obra) | 0.306 | 17.06 | 5.22 |
| mo102 | h | Principiante de instalador electricista. (mano de obra) | 0.306 | 10.62 | 3.25 |
| % | % | Herramientas | 2 % | 378.07 | 7.56 |
|  |  | Costes directos |  |  | 385.63 |
