# Luminaria tipo Downlight. Instalación en superficie

- Propiedad del archivo: CYPE INGENIEROS, S.A.
- Formato: FIEBDC-3/2002
- Ámbito geográfico: Panamá
- Divisa: USD
- Costes indirectos: 3.00 %
- Gastos generales: 13.00 %
- Beneficio industrial: 6.00 %
- IVA: 13.00 %

## I Instalaciones

### II Iluminación

#### III Interior

**III110** Ud Luminaria tipo Downlight. Instalación en superficie.
Luminaria circular de techo Downlight, de 240 mm de diámetro y 150 mm de altura, para 2 lámparas fluorescentes compactas dobles TC-D de 26 W; cuerpo interior de lámina de acero, acabado termoesmaltado, de color blanco; reflector de aluminio con acabado especular; aislamiento clase F. Instalación en superficie. Incluso lámparas.
Incluye: Replanteo. Montaje, conexionado y comprobación de su correcto funcionamiento.
Criterio de medición de proyecto: Número de unidades previstas, según documentación gráfica de Proyecto.
Criterio de medición de obra: Se medirá el número de unidades realmente ejecutadas según especificaciones de Proyecto.

| Código | Ud | Descripción | Rendimiento | Precio | Importe |
|---|---|---|---|---|---|
| mt34lyd010d | Ud | Luminaria circular de techo Downlight, de 240 mm de diámetro y 150 mm de altura, para 2 lámparas fluorescentes compactas dobles TC-D de 26 W; cuerpo interior de lámina de acero, acabado termoesmaltado, de color blanco; reflector de aluminio con acabado especular; aislamiento clase F. (material) | 1.000 | 274.26 | 274.26 |
| mt34tuf020o | Ud | Lámpara fluorescente compacta TC-D de 26 W. (material) | 2.000 | 6.76 | 13.52 |
| mo003 | h | Instalador instalador electricista. (mano de obra) | 0.153 | 17.06 | 2.61 |
| mo102 | h | Principiante de instalador electricista. (mano de obra) | 0.153 | 10.62 | 1.62 |
| % | % | Herramientas | 2 % | 292.01 | 5.84 |
|  |  | Costes directos |  |  | 297.85 |
