# Protección pasiva contra incendios mediante complejo aislante de lana de roca de 63 mm de espesor

- Propiedad del archivo: CYPE INGENIEROS, S.A.
- Formato: FIEBDC-3/2002
- Ámbito geográfico: Panamá
- Costes indirectos: 3.00 %
- Gastos generales: 13.00 %
- Beneficio industrial: 6.00 %
- IVA: 13.00 %

## I Instalaciones

### IO Contra incendios

#### IOJ Protección pasiva contra incendios

**IOJ040** m² Protección pasiva contra incendios mediante complejo aislante de lana de roca de 63 mm de espesor, acabado con lámina de yeso, fijado mecánicamente sobre una estructura soporte (no incluida en este precio).
Suministro e instalación de sistema de protección pasiva contra incendios mediante complejo aislante de 63 mm de espesor, compuesto por un panel rígido de lana de roca de 50 mm de espesor no revestido, acabado con una lámina de yeso de 13 mm de espesor; sujeto mecánicamente a perfiles maestra fijados previamente al soporte estructural de la cubierta (no incluidos en este precio), diseñado para evitar la propagación de incendios entre naves industriales a través de la cubierta. Incluso parte proporcional de cortes, pernos de acero electrosoldados con arandela antirretorno para la sujeción de los paneles a los perfiles maestra, encolado de las juntas en todo su espesor, y sellado perimetral mediante tiras de lana de roca fijadas con adhesivo a base de silicatos, de fraguado lento. Totalmente montado.
Incluye: Soldadura de los pernos de acero a las maestras. Corte y ajuste de los paneles. Colocación a tresbolillo de los paneles. Encolado de las juntas en todo su espesor. Fijación mecánica de la barrera cortafuego. Sellado del encuentro de la barrera con el muro perimetral.
Criterio de medición de proyecto: Superficie medida según documentación gráfica de Proyecto.
Criterio de medición de obra: Se medirá la superficie realmente ejecutada según especificaciones de Proyecto.

| Código | Ud | Descripción | Rendimiento | Precio | Importe |
|---|---|---|---|---|---|
| mt16lrw103a | m² | Complejo aislante de 63 mm de espesor, compuesto por un panel rígido de lana de roca de 50 mm de espesor no revestido, acabado con una lámina de yeso de 13 mm de espesor. (material) | 1.050 | 73.80 | 77.49 |
| mt16lrw081a | kg | Adhesivo a base de silicatos, de fraguado lento, para encolado de piezas de lanas minerales, entre ellas y a soportes de acero, en instalaciones sometidas a altas temperaturas o elementos de protección pasiva contra incendios. (material) | 0.250 | 9.17 | 2.29 |
| mt16lrf010a | Ud | Fijación mecánica formada por perno de acero y arandela antirretorno de 80 mm de longitud, para paneles aislantes de lana de roca. (material) | 1.000 | 1.33 | 1.33 |
| mt12psg081c | Ud | Tornillo autoperforante 3,5x35 mm. (material) | 9.000 | 0.01 | 0.09 |
| mo054 | h | Montador de aislamientos. (mano de obra) | 0.208 | 7.09 | 1.47 |
| mo101 | h | Principiante de montador de aislamientos. (mano de obra) | 0.104 | 4.33 | 0.45 |
| % | % | Costes directos complementarios | 2 % | 83.12 | 1.66 |
|  |  | Costes directos |  |  | 84.78 |
