# Elevador para personas

- Propiedad del archivo: CYPE INGENIEROS, S.A.
- Formato: FIEBDC-3/2002
- Ámbito geográfico: Panamá
- Divisa: USD
- Costes indirectos: 3.00 %
- Gastos generales: 13.00 %
- Beneficio industrial: 6.00 %
- IVA: 13.00 %

## I Instalaciones

### IT Transporte

#### ITA Elevadores

**ITA010** Ud Elevador para personas.
Suministro e instalación completa de elevador eléctrico de adherencia de 0,63 m/s de velocidad, 4 detenidas, 450 kg de carga nominal, con capacidad para 6 personas, nivel básico de acabado en cabina de 1000x1250x2200 mm, con alumbrado eléctrico permanente de 50 lux como mínimo, maniobra universal simple, puertas interiores automáticas de acero inoxidable y puertas exteriores automáticas en acero para pintar de 800x2000 mm. Incluso ganchos de fijación, lámparas de alumbrado del hueco, guías, cables de tracción y pasacables, amortiguadores de foso, contrapesos, puertas de acceso, grupo tractor, cuadro y cable de maniobra, bastidor, chasis y puertas de cabina con acabados, limitador de velocidad y paracaídas, botoneras de piso y de cabina, selector de detenidas, instalación eléctrica, línea telefónica y sistemas de seguridad.
Incluye: Replanteo de guías y niveles. Colocación de los puntos de fijación. Instalación de las lámparas de alumbrado del hueco. Montaje de guías, cables de tracción y pasacables. Colocación de los amortiguadores de foso. Colocación de contrapesos. Presentación de las puertas de acceso. Montaje del grupo tractor. Montaje del cuadro y conexión del cable de maniobra. Montaje del bastidor, el chasis y las puertas de cabina con sus acabados. Instalación del limitador de velocidad y el paracaídas. Instalación de las botoneras de piso y de cabina. Instalación del selector de detenidas. Conexionado con la red eléctrica. Instalación de la línea telefónica y de los sistemas de seguridad. Comprobación de su correcto funcionamiento.
Criterio de medición de proyecto: Número de unidades previstas, según documentación gráfica de Proyecto.
Criterio de medición de obra: Se medirá el número de unidades realmente ejecutadas según especificaciones de Proyecto.

| Código | Ud | Descripción | Rendimiento | Precio | Importe |
|---|---|---|---|---|---|
| mt39aec010d | Ud | Cabina con acabados de calidad básica, de 1000 mm de anchura, 1250 mm de profundidad y 2200 mm de altura, con alumbrado eléctrico permanente de 50 lux como mínimo, para elevador eléctrico de pasajeros de 450 kg de carga nominal, con capacidad para 6 personas y 0,63 m/s de velocidad, incluso puerta de cabina corrediza automática de acero para pintar. (material) | 1.000 | 4324.70 | 4324.70 |
| mt39aea010d | Ud | Amortiguadores de foso y contrapesos para elevador eléctrico de pasajeros de 450 kg de carga nominal, con capacidad para 6 personas y 0,63 m/s de velocidad. (material) | 1.000 | 770.42 | 770.42 |
| mt39aab010a | Ud | Botonera de piso con acabados de calidad básica, para elevador de pasajeros con maniobra universal simple. (material) | 4.000 | 19.31 | 77.24 |
| mt39aab020a | Ud | Botonera de cabina para elevador de pasajeros con acabados de calidad básica y maniobra universal simple. (material) | 1.000 | 101.64 | 101.64 |
| mt39aeg010d | Ud | Grupo tractor para elevador eléctrico de pasajeros de 450 kg de carga nominal, con capacidad para 6 personas y 0,63 m/s de velocidad. (material) | 1.000 | 4726.17 | 4726.17 |
| mt39ael010d | Ud | Limitador de velocidad y paracaídas para elevador eléctrico de pasajeros de 450 kg de carga nominal, con capacidad para 6 personas y 0,63 m/s de velocidad. (material) | 1.000 | 1107.85 | 1107.85 |
| mt39aem010d | Ud | Cuadro y cable de maniobra para elevador eléctrico de pasajeros de 450 kg de carga nominal, con capacidad para 6 personas y 0,63 m/s de velocidad. (material) | 1.000 | 1834.57 | 1834.57 |
| mt39aap010e | Ud | Puerta de elevador de pasajeros de acceso a piso, con apertura automática, de acero con imprimación para pintar, de 800x2000 mm. Acristalamiento homologado como "Parallamas" 30 minutos (E 30). (material) | 4.000 | 465.85 | 1863.40 |
| mt39aer010d | Ud | Recorrido de guías y cables de tracción para elevador eléctrico de pasajeros de 450 kg de carga nominal, con capacidad para 6 personas y 0,63 m/s de velocidad. (material) | 1.000 | 2230.95 | 2230.95 |
| mt39aes010a | Ud | Selector de detenidas para elevador eléctrico de pasajeros, 0,63 m/s de velocidad. (material) | 4.000 | 82.83 | 331.32 |
| mt39www010 | Ud | Lámpara de 40 W, incluso mecanismos de fijación y portalámparas. (material) | 4.000 | 5.96 | 23.84 |
| mt39www011 | Ud | Gancho adosado al techo, capaz de soportar suspendido el mecanismo tractor. (material) | 1.000 | 59.59 | 59.59 |
| mt39www030 | Ud | Instalación de línea telefónica en cabina de elevador. (material) | 1.000 | 178.39 | 178.39 |
| mo016 | h | Instalador de elevadores. (mano de obra) | 61.139 | 18.33 | 1120.68 |
| mo085 | h | Principiante de instalador de elevadores. (mano de obra) | 61.139 | 11.42 | 698.21 |
| % | % | Herramientas | 2 % | 19448.97 | 388.98 |
|  |  | Costes directos |  |  | 19837.95 |
