# Puerta basculante para estacionamiento privado, de acero galvanizado

- Propiedad del archivo: CYPE INGENIEROS, S.A.
- Formato: FIEBDC-3/2002
- Ámbito geográfico: Panamá
- Divisa: USD
- Costes indirectos: 3.00 %
- Gastos generales: 13.00 %
- Beneficio industrial: 6.00 %
- IVA: 13.00 %

## L Puertas, ventanas, closets, cerrajería, vidrios y protecciones solares

### LG Puertas de estacionamiento privado

#### LGA De acero

**LGA030** Ud Puerta basculante para estacionamiento privado, de acero galvanizado.
Puerta basculante para estacionamiento privado, pre-leva de compensación por contrapesos, formada por lámina plegada de acero galvanizado, de textura acanalada, 300x250 cm, con apertura manual.
Incluye: Colocación y fijación del marco. Instalación de la puerta de estacionamiento privado. Montaje de los tirantes de sujeción. Montaje del sistema de apertura. Montaje del sistema de accionamiento. Repaso y engrase de mecanismos.
Criterio de medición de proyecto: Número de unidades previstas, según documentación gráfica de Proyecto.
Criterio de medición de obra: Se medirá el número de unidades realmente ejecutadas según especificaciones de Proyecto.

| Código | Ud | Descripción | Rendimiento | Precio | Importe |
|---|---|---|---|---|---|
| mt26pgb030af | Ud | Puerta basculante para estacionamiento privado, pre-leva de compensación por contrapesos, formada por lámina plegada de acero galvanizado, de textura acanalada, 300x250 cm, juego de herrajes, tirantes de sujeción, cerradura y tirador a dos caras. (material) | 1.000 | 2750.67 | 2750.67 |
| op00ato010 |  | Atornillador. | 1.000 | 0.00 | 0.00 |
| op00tal010 |  | Taladro. | 1.000 | 0.00 | 0.00 |
| op00amo010 |  | Amoladora o radial. | 1.000 | 0.00 | 0.00 |
| mo020 | h | Albañil especializado en mampostería. (mano de obra) | 0.688 | 17.17 | 11.81 |
| mo113 | h | Peón de albañilería. (mano de obra) | 0.688 | 10.59 | 7.29 |
| mo018 | h | Cerrajero. (mano de obra) | 1.605 | 17.39 | 27.91 |
| mo059 | h | Principiante de cerrajero. (mano de obra) | 1.605 | 11.03 | 17.70 |
| % | % | Herramientas | 2 % | 2815.38 | 56.31 |
|  |  | Costes directos |  |  | 2871.69 |
