# Aislamiento térmico en cámaras de aire de cerramiento de doble hoja de mampostería, por insuflación desde el exterior

- Propiedad del archivo: CYPE INGENIEROS, S.A.
- Formato: FIEBDC-3/2002
- Ámbito geográfico: Panamá
- Divisa: USD
- Costes indirectos: 3.00 %
- Gastos generales: 13.00 %
- Beneficio industrial: 6.00 %
- IVA: 13.00 %

## N Aislamientos e impermeabilizaciones

### NA Aislamientos térmicos

#### NAE Inyección e insuflación

**NAE030** m² Aislamiento térmico en cámaras de aire de cerramiento de doble hoja de mampostería, por insuflación desde el exterior.
Aislamiento térmico en cerramientos de doble hoja de mampostería, rellenando el interior de la cámara de aire de 40 mm de espesor medio, por insuflación, desde el exterior, de nódulos de lana mineral, no aptos como soporte nutritivo para el desarrollo de hongos ni bacterias, densidad 50 kg/m³ y conductividad térmica 0,035 W/(mK).
Incluye: Inspección endoscópica de la cámara de aire. Replanteo y realización de los taladros en el paramento. Protección de los elementos del entorno que puedan verse afectados durante los trabajos de insuflación. Insuflación del aislamiento. Golpeo del paramento para facilitar el asentamiento del aislante. Tapado de los taladros. Limpieza final.
Criterio de medición de proyecto: Superficie medida según documentación gráfica de Proyecto.
Criterio de medición de obra: Se medirá la superficie realmente ejecutada según especificaciones de Proyecto.

| Código | Ud | Descripción | Rendimiento | Precio | Importe |
|---|---|---|---|---|---|
| mt16lvi100e | kg | Nódulos de lana mineral, no aptos como soporte nutritivo para el desarrollo de hongos ni bacterias, densidad 50 kg/m³ y conductividad térmica 0,035 W/(mK), Euroclase A1 de reacción al fuego, capacidad de absorción de agua a corto plazo <=1 kg/m², calor específico 800 J/kgK y factor de resistencia a la difusión del vapor de agua 1; para relleno de cámaras por insuflación. (material) | 2.000 | 3.96 | 7.92 |
| mt28mop190b | kg | Mortero de cemento, resistencia a compresión de 3 a 7,5 N/mm², absorción de agua por capilaridad menor de 0,2 kg/m² min½, para uso en exteriores, color gris, compuesto por cemento de alta resistencia, agregados seleccionados y otros aditivos, suministrado en sacos. (material) | 0.600 | 0.18 | 0.11 |
| mq08mpa010 | h | Máquina para insuflación de aislamiento en cámaras de aire. (maquinaria) | 0.083 | 16.47 | 1.37 |
| op00tal010 |  | Taladro. | 1.000 | 0.00 | 0.00 |
| mo030 | h | Aplicador de productos aislantes. (mano de obra) | 0.104 | 14.64 | 1.52 |
| mo068 | h | Principiante de aplicador de productos aislantes. (mano de obra) | 0.104 | 9.38 | 0.98 |
| % | % | Herramientas | 2 % | 11.90 | 0.24 |
|  |  | Costes directos |  |  | 12.14 |
