# Impermeabilización de losa de fundación, con geocompuesto de bentonita de sodio

- Propiedad del archivo: CYPE INGENIEROS, S.A.
- Formato: FIEBDC-3/2002
- Ámbito geográfico: Panamá
- Divisa: USD
- Costes indirectos: 3.00 %
- Gastos generales: 13.00 %
- Beneficio industrial: 6.00 %
- IVA: 13.00 %

## N Aislamientos e impermeabilizaciones

### NI Impermeabilizaciones

#### NIC Fundaciones

**NIC012** m² Impermeabilización de losa de fundación, con geocompuesto de bentonita de sodio.
Impermeabilización de losa de fundación, con geocompuesto de bentonita de sodio, de 6 mm de espesor, formado por un geotextil no tejido de polipropileno, de 200 g/m², 5 kg/m² de gránulos de bentonita de sodio natural y un geotextil tejido de polipropileno, de 110 g/m², colocado con solapes en la base de la losa de fundación, sobre una capa de plantilla, fijado con puntas de acero, para evitar su desplazamiento, preparada para recibir directamente el concreto de la losa de fundación. Incluso bentonita granular, para el sellado de juntas en puntos singulares.
Criterio de valoración económica: El precio no incluye la capa de plantilla.
Incluye: Limpieza y preparación de la superficie. Extendido y fijación del geocompuesto. Relleno, con bentonita granular, del perímetro y de los encuentros con elementos pasantes.
Criterio de medición de proyecto: Superficie medida según documentación gráfica de Proyecto.
Criterio de medición de obra: Se medirá la superficie realmente ejecutada según especificaciones de Proyecto, incluyendo las entregas y los solapes.

| Código | Ud | Descripción | Rendimiento | Precio | Importe |
|---|---|---|---|---|---|
| mt08var015 | kg | Bentonita de sodio granular. (material) | 0.050 | 2.35 | 0.12 |
| mt15iea010g | m² | Geocompuesto de bentonita de sodio, de 6 mm de espesor, formado por un geotextil no tejido de polipropileno, de 200 g/m², 5 kg/m² de gránulos de bentonita de sodio natural y un geotextil tejido de polipropileno, de 110 g/m². (material) | 1.150 | 6.00 | 6.90 |
| mt08var060 | kg | Puntas de acero de 20x100 mm. (material) | 0.100 | 11.90 | 1.19 |
| mo032 | h | Aplicador de productos impermeabilizantes. (mano de obra) | 0.051 | 17.84 | 0.91 |
| mo070 | h | Principiante de aplicador de productos impermeabilizantes. (mano de obra) | 0.051 | 11.44 | 0.58 |
| % | % | Herramientas | 2 % | 9.70 | 0.19 |
|  |  | Costes directos |  |  | 9.89 |
