# Impermeabilización de junta de construcción interior, en contacto con el agua, mediante colocación de cinta de PVC-P, de 190 mm de anchura

- Propiedad del archivo: CYPE INGENIEROS, S.A.
- Formato: FIEBDC-3/2002
- Ámbito geográfico: Panamá
- Divisa: USD
- Costes indirectos: 3.00 %
- Gastos generales: 13.00 %
- Beneficio industrial: 6.00 %
- IVA: 13.00 %

## N Aislamientos e impermeabilizaciones

### NI Impermeabilizaciones

#### NIJ Juntas

**NIJ112** m Impermeabilización de junta de construcción interior, en contacto con el agua, mediante colocación de cinta de PVC-P, de 190 mm de anchura.
Formación de impermeabilización de junta de construcción interior, expuesta a presión hidrostática, temporal o permanente, mediante colocación de cinta de PVC-P, de 190 mm de anchura y 3 mm de espesor, color azul. Incluso parte proporcional de preparación de la superficie soporte, uniones soldadas, piezas especiales y grapas para fijación.
Incluye: Limpieza del soporte. Colocación de la cinta. Fijación mecánica de la cinta.
Criterio de medición de proyecto: Longitud medida según documentación gráfica de Proyecto.
Criterio de medición de obra: Se medirá la longitud realmente ejecutada según especificaciones de Proyecto.

| Código | Ud | Descripción | Rendimiento | Precio | Importe |
|---|---|---|---|---|---|
| mt15bas440e | m | Cinta de PVC-P, de 190 mm de anchura y 3 mm de espesor, color azul, para estanqueización de juntas de construcción interiores, incluso grapas de fijación. (material) | 1.050 | 9.17 | 9.63 |
| mo032 | h | Aplicador de productos impermeabilizantes. (mano de obra) | 0.105 | 8.23 | 0.86 |
| % | % | Herramientas | 2 % | 10.49 | 0.21 |
|  |  | Costes directos |  |  | 10.70 |
