# Barrera anticapilaridad en arranque de muro de mampostería

- Propiedad del archivo: CYPE INGENIEROS, S.A.
- Formato: FIEBDC-3/2002
- Ámbito geográfico: Panamá
- Divisa: USD
- Costes indirectos: 3.00 %
- Gastos generales: 13.00 %
- Beneficio industrial: 6.00 %
- IVA: 13.00 %

## N Aislamientos e impermeabilizaciones

### NI Impermeabilizaciones

#### NIP Tratamiento de humedades por capilaridad

**NIP040** m Barrera anticapilaridad en arranque de muro de mampostería, de 25 cm de espesor, con lámina impermeabilizante flexible tipo EVAC compuesta de una doble hoja de poliolefina termoplástica con acetato de vinil etileno, con ambas caras revestidas de fibras de poliéster no tejidas, de 0,8 mm de espesor y 625 g/m², colocada con solapes sobre una capa de regularización de mortero de cemento, confeccionado en obra, con aditivo hidrófugo, dosificación 1:6, fijada con adhesivo cementoso mejorado, C2 E.
Barrera anticapilaridad en arranque de muro de mampostería, de 25 cm de espesor, con lámina impermeabilizante flexible tipo EVAC compuesta de una doble hoja de poliolefina termoplástica con acetato de vinil etileno, con ambas caras revestidas de fibras de poliéster no tejidas, de 0,8 mm de espesor y 625 g/m², colocada con solapes sobre una capa de regularización de mortero de cemento, confeccionado en obra, con aditivo hidrófugo, dosificación 1:6, fijada con adhesivo cementoso mejorado, C2 E.
Incluye: Replanteo y corte de las planchas. Limpieza y preparación de la superficie. Regularización de la superficie soporte. Corte y preparación de las láminas de poliolefinas. Extendido del adhesivo cementoso. Colocación de la impermeabilización.
Criterio de medición de proyecto: Longitud medida según documentación gráfica de Proyecto.
Criterio de medición de obra: Se medirá la longitud realmente ejecutada según especificaciones de Proyecto.

| Código | Ud | Descripción | Rendimiento | Precio | Importe |
|---|---|---|---|---|---|
| mt08aaa010a | m³ | Agua. (material) | 0.006 | 1.97 | 0.01 |
| mt01arg005a | t | Arena de cantera, para mortero preparado en obra. (material) | 0.002 | 23.01 | 0.05 |
| mt08cem000h | kg | Cemento gris en sacos. (material) | 0.313 | 0.19 | 0.06 |
| mt08adt010 | kg | Aditivo hidrófugo para impermeabilización de morteros u concretos. (material) | 0.006 | 1.58 | 0.01 |
| mt09mcr250a | kg | Adhesivo cementoso mejorado, C2 E, con tiempo abierto ampliado, para la fijación de geomembranas, compuesto por cementos especiales, agregados seleccionados y resinas sintéticas. (material) | 0.150 | 0.81 | 0.12 |
| mt15rev010a | m² | Lámina impermeabilizante flexible tipo EVAC, compuesta de una doble hoja de poliolefina termoplástica con acetato de vinil etileno, con ambas caras revestidas de fibras de poliéster no tejidas, de 0,8 mm de espesor y 625 g/m². (material) | 0.263 | 17.67 | 4.65 |
| mq06hor010 | h | Concretera. (maquinaria) | 0.005 | 1.88 | 0.01 |
| mo029 | h | Aplicador de láminas impermeabilizantes. (mano de obra) | 0.260 | 12.93 | 3.36 |
| mo067 | h | Principiante de aplicador de láminas impermeabilizantes. (mano de obra) | 0.270 | 8.24 | 2.22 |
| % | % | Herramientas | 2 % | 10.49 | 0.21 |
|  |  | Costes directos |  |  | 10.70 |
