# Impermeabilización mediante revestimiento continuo elástico impermeabilizante a base de polímeros acrílicos en dispersión acuosa, color blanco, con un rendimiento de 1,5 kg/m²

- Propiedad del archivo: CYPE INGENIEROS, S.A.
- Formato: FIEBDC-3/2002
- Ámbito geográfico: Panamá
- Divisa: USD
- Costes indirectos: 3.00 %
- Gastos generales: 13.00 %
- Beneficio industrial: 6.00 %
- IVA: 13.00 %

## N Aislamientos e impermeabilizaciones

### NI Impermeabilizaciones

#### NIR Revestimientos

**NIR005** m² Impermeabilización mediante revestimiento continuo elástico impermeabilizante a base de polímeros acrílicos en dispersión acuosa, color blanco, con un rendimiento de 1,5 kg/m².
Formación de revestimiento elástico en cualquier elemento constructivo situado a la intemperie y que no se encuentre en presencia constante de agua, mediante la aplicación de una primera capa de revestimiento continuo elástico impermeabilizante a base de polímeros acrílicos en dispersión acuosa, color blanco, diluido con un 10% de agua, y posterior aplicación de una segunda capa con el mismo producto sin diluir, con un rendimiento de 1,5 kg/m².
Incluye: Limpieza y preparación del soporte. Aplicación de la primera capa del revestimiento. Aplicación de la segunda capa del revestimiento.
Criterio de medición de proyecto: Superficie medida según documentación gráfica de Proyecto.
Criterio de medición de obra: Se medirá la superficie realmente ejecutada según especificaciones de Proyecto.

| Código | Ud | Descripción | Rendimiento | Precio | Importe |
|---|---|---|---|---|---|
| mt15bas240a | kg | Revestimiento continuo elástico impermeabilizante a base de polímeros acrílicos en dispersión acuosa, color blanco. (material) | 1.500 | 5.67 | 8.51 |
| mo032 | h | Aplicador de productos impermeabilizantes. (mano de obra) | 0.157 | 9.65 | 1.52 |
| mo070 | h | Principiante de aplicador de productos impermeabilizantes. (mano de obra) | 0.157 | 6.10 | 0.96 |
| % | % | Herramientas | 2 % | 10.99 | 0.22 |
|  |  | Costes directos |  |  | 11.21 |
