# Cubierta inclinada de panel sándwich lacado+aislante+galvanizado de 50 mm de espesor, con una pendiente mayor del 10%

- Propiedad del archivo: CYPE INGENIEROS, S.A.
- Formato: FIEBDC-3/2002
- Ámbito geográfico: Panamá
- Costes indirectos: 3.00 %
- Gastos generales: 13.00 %
- Beneficio industrial: 6.00 %
- IVA: 13.00 %

## Q Cubiertas

### QT Inclinadas

#### QTA Láminas de acero

**QTA010** m² Cubierta inclinada de panel sándwich lacado+aislante+galvanizado de 50 mm de espesor, con una pendiente mayor del 10%.
Suministro y montaje de cobertura de faldones de cubiertas inclinadas, con una pendiente mayor del 10%, mediante panel sándwich lacado+aislante+galvanizado de 50 mm de espesor, conformado con doble lámina de acero y perfil nervado, lacado al exterior y galvanizado al interior, con relleno intermedio de espuma de poliuretano de 40 kg/m³ de densidad, fijado mecánicamente a cualquier tipo de correa estructural (no incluida en este precio). Incluso p/p de cortes, solapes, tornillos y elementos de fijación, accesorios, juntas, remates perimetrales y otras piezas de remate para la resolución de puntos singulares.
Incluye: Replanteo de los paneles por faldón. Corte, preparación y colocación de los paneles. Ejecución de juntas y perímetro. Fijación mecánica de los paneles. Resolución de puntos singulares con piezas de remate.
Criterio de medición de proyecto: Superficie medida en verdadera magnitud, según documentación gráfica de Proyecto.
Criterio de medición de obra: Se medirá, en verdadera magnitud, la superficie realmente ejecutada según especificaciones de Proyecto.

| Código | Ud | Descripción | Rendimiento | Precio | Importe |
|---|---|---|---|---|---|
| mt13dcg010d | m² | Panel sándwich (lacado+aislante+galvanizado), espesor total 50 mm. (material) | 1.100 | 40.06 | 44.07 |
| mt13ccg020h | m² | Remate lateral de acero galvanizado, espesor 0,8 mm, desarrollo 250 mm. (material) | 0.300 | 4.85 | 1.46 |
| mt13ccg020k | m² | Remate lateral de acero galvanizado, espesor 0,8 mm, desarrollo 500 mm. (material) | 0.200 | 6.67 | 1.33 |
| mt13ccg020l | m² | Remate lateral de acero galvanizado, espesor 0,8 mm, desarrollo 750 mm. (material) | 0.150 | 9.10 | 1.37 |
| mt13ccg030d | Ud | Tornillo autorroscante de 6,5x70 mm de acero inoxidable, con arandela. (material) | 3.000 | 0.64 | 1.92 |
| op00ciz010 |  | Cizalla. | 1.000 | 0.00 | 0.00 |
| op00roe010 |  | Roedora. | 1.000 | 0.00 | 0.00 |
| mo050 | h | Montador de fachadas y techos de paneles metálicos. (mano de obra) | 0.209 | 10.00 | 2.09 |
| mo096 | h | Principiante de montador de fachadas y techos de paneles metálicos. (mano de obra) | 0.209 | 6.36 | 1.33 |
| % | % | Costes directos complementarios | 2 % | 53.57 | 1.07 |
|  |  | Costes directos |  |  | 54.64 |
