# Paneles Naturtherm "EURONIT"

- Propiedad del archivo: CYPE INGENIEROS, S.A.
- Formato: FIEBDC-3/2002
- Ámbito geográfico: Panamá
- Divisa: USD
- Costes indirectos: 3.00 %
- Gastos generales: 13.00 %
- Beneficio industrial: 6.00 %
- IVA: 13.00 %

## Q Cubiertas

### QU Componentes de cubiertas inclinadas

#### QUH De tejas de concreto

**QUH011** m² Paneles Naturtherm "EURONIT", formados por placa ondulada de fibrocemento sin amianto, perfil Granonda, gama Rústica, color arcilla, en la cara exterior, núcleo aislante de espuma de poliuretano y acabado interior superficial de aluminio gofrado como barrera antivapor; de 1520 mm de longitud, 1100 mm de anchura y 54 mm de espesor, colocadas con un solape transversal de 15 cm y fijadas mecánicamente a cualquier tipo de correa estructural, para montaje de cobertura de teja de concreto de perfil árabe, en cubierta inclinada, con una pendiente mayor del 15%.
Paneles Naturtherm "EURONIT", formados por placa ondulada de fibrocemento sin amianto, perfil Granonda, gama Rústica, color arcilla, en la cara exterior, núcleo aislante de espuma de poliuretano y acabado interior superficial de aluminio gofrado como barrera antivapor; de 1520 mm de longitud, 1100 mm de anchura y 54 mm de espesor, colocadas con un solape transversal de 15 cm y fijadas mecánicamente a cualquier tipo de correa estructural, para montaje de cobertura de teja de concreto de perfil árabe, en cubierta inclinada, con una pendiente mayor del 15%. Incluso accesorios de fijación de los paneles.
Incluye: Replanteo. Corte de los paneles. Fijación de los paneles. Resolución de puntos singulares.
Criterio de medición de proyecto: Superficie del faldón medida en verdadera magnitud, según documentación gráfica de Proyecto.
Criterio de medición de obra: Se medirá, en verdadera magnitud, la superficie realmente ejecutada según especificaciones de Proyecto.

| Código | Ud | Descripción | Rendimiento | Precio | Importe |
|---|---|---|---|---|---|
| mt13eur015ua | Ud | Panel Naturtherm "EURONIT", formado por placa ondulada de fibrocemento sin amianto, perfil Granonda, gama Rústica, color arcilla, en la cara exterior, núcleo aislante de espuma de poliuretano y acabado interior superficial de aluminio gofrado como barrera antivapor; de 1520 mm de longitud, 1100 mm de anchura y 54 mm de espesor. (material) | 0.730 | 77.04 | 56.24 |
| mt13eur100c | Ud | Kit de accesorios de fijación, para placas onduladas de fibrocemento sin amianto, "EURONIT". (material) | 1.000 | 14.51 | 14.51 |
| mo051 | h | Montador de fachadas y techos de paneles metálicos. (mano de obra) | 0.165 | 9.98 | 1.65 |
| mo098 | h | Principiante de montador de fachadas y techos de paneles metálicos. (mano de obra) | 0.165 | 6.10 | 1.01 |
| % | % | Herramientas | 2 % | 73.41 | 1.47 |
|  |  | Costes directos |  |  | 74.88 |
