# Revestimiento térmico y acústico continuo

- Propiedad del archivo: CYPE INGENIEROS, S.A.
- Formato: FIEBDC-3/2002
- Ámbito geográfico: Panamá
- Divisa: USD
- Costes indirectos: 3.00 %
- Gastos generales: 13.00 %
- Beneficio industrial: 6.00 %
- IVA: 13.00 %

## R Revestimientos

### RK Morteros industriales para repello y aislamiento térmico

#### RKT Morteros para revestimientos térmicos y acústicos

**RKT020** m² Revestimiento térmico y acústico continuo, de 20 mm de espesor, a buena vista, de mortero ligero de yeso y perlita, aplicado manualmente, sobre paramento interior vertical, de hasta 3 m de altura. Incluso guardavivos de plástico y metal con perforaciones para la formación de aristas.
Revestimiento térmico y acústico continuo, de 20 mm de espesor, a buena vista, de mortero ligero de yeso y perlita, aplicado manualmente, sobre paramento interior vertical, de hasta 3 m de altura. Incluso guardavivos de plástico y metal con perforaciones para la formación de aristas.
Incluye: Preparación del soporte que se va a revestir. Realización de maestras. Colocación de guardavivos en las esquinas y salientes. Preparación del mortero en la máquina mezcladora. Proyección mecánica del mortero. Aplicación de regla de aluminio. Paso de cuchilla de acero.
Criterio de medición de proyecto: Superficie medida desde el piso hasta el techo, según documentación gráfica de Proyecto, sin deducir huecos menores de 4 m² y deduciendo, en los huecos de superficie mayor de 4 m², el exceso sobre 4 m². No han sido objeto de descuento los paramentos verticales que tienen closets empotrados, sea cual fuere su dimensión.
Criterio de medición de obra: Se medirá, a cinta corrida, la superficie realmente ejecutada según especificaciones de Proyecto, considerando como altura la distancia entre el piso y el techo, sin deducir huecos menores de 4 m² y deduciendo, en los huecos de superficie mayor de 4 m², el exceso sobre 4 m². Los paramentos que tengan closets empotrados no serán objeto de descuento sea cual fuere su dimensión.
Criterio de valoración económica: El precio incluye la resolución de puntos singulares.

| Código | Ud | Descripción | Rendimiento | Precio | Importe |
|---|---|---|---|---|---|
| mt28mdb020a | m³ | Mortero ligero de yeso y perlita. (material) | 0.020 | 326.13 | 6.52 |
| mt28vye010 | m | Guardavivos de plástico y metal, estable a la acción de los sulfatos. (material) | 0.215 | 0.47 | 0.10 |
| mq06pym010 | h | Mezcladora-bombeadora para morteros y yesos proyectados, de 3 m³/h. (maquinaria) | 0.281 | 8.92 | 2.51 |
| op00tal020 |  | Taladro con batidora. | 1.000 | 0.00 | 0.00 |
| mo033 | h | Enlucidor yesista. (mano de obra) | 0.163 | 12.93 | 2.11 |
| mo071 | h | Principiante de enlucidor yesista. (mano de obra) | 0.085 | 8.24 | 0.70 |
| % | % | Herramientas | 2 % | 11.94 | 0.24 |
|  |  | Costes directos |  |  | 12.18 |
