# Aplicación manual de dos manos de pintura de poliuretano alifático incoloro

- Propiedad del archivo: CYPE INGENIEROS, S.A.
- Formato: FIEBDC-3/2002
- Ámbito geográfico: Panamá
- Divisa: USD
- Costes indirectos: 3.00 %
- Gastos generales: 13.00 %
- Beneficio industrial: 6.00 %
- IVA: 13.00 %

## R Revestimientos

### RO Pinturas para uso específico

#### ROO Estacionamientos privados

**ROO020** m² Aplicación manual de dos manos de pintura de poliuretano alifático incoloro, acabado mate, textura lisa, (rendimiento: 0,15 l/m² cada mano); previa aplicación de una mano de imprimación incolora de dos componentes, a base de resina epoxi sin disolventes, de baja viscosidad, sobre suelo de estacionamiento privado de concreto.
Aplicación manual de dos manos de pintura de poliuretano alifático incoloro, acabado mate, textura lisa, (rendimiento: 0,15 l/m² cada mano); previa aplicación de una mano de imprimación incolora de dos componentes, a base de resina epoxi sin disolventes, de baja viscosidad, sobre suelo de estacionamiento privado de concreto.
Incluye: Limpieza general de la superficie soporte. Preparación de la mezcla. Aplicación de una mano de fondo. Aplicación de dos manos de acabado.
Criterio de medición de proyecto: Superficie medida según documentación gráfica de Proyecto, con el mismo criterio que el soporte base.
Criterio de medición de obra: Se medirá la superficie realmente ejecutada según especificaciones de Proyecto, con el mismo criterio que el soporte base.

| Código | Ud | Descripción | Rendimiento | Precio | Importe |
|---|---|---|---|---|---|
| mt27upx040b | kg | Imprimación incolora de dos componentes, a base de resina epoxi sin disolventes, de baja viscosidad, para recubrimientos sintéticos sobre superficies de concreto o mortero. (material) | 0.400 | 16.29 | 6.52 |
| mt27upx020gg | kg | Barniz de dos componentes para interior, a base de poliuretano alifático y disolvente, incoloro, acabado mate, textura lisa, para aplicar con rodillo de pelo corto, con resistencia a los rayos UV y a la intemperie y con alta resistencia a los agentes químicos. (material) | 0.300 | 22.03 | 6.61 |
| op00tal020 |  | Taladro con batidora. | 1.000 | 0.00 | 0.00 |
| mo038 | h | Pintor. (mano de obra) | 0.123 | 12.93 | 1.59 |
| mo076 | h | Principiante de pintor. (mano de obra) | 0.123 | 8.24 | 1.01 |
| % | % | Herramientas | 2 % | 15.73 | 0.31 |
|  |  | Costes directos |  |  | 16.04 |
