# Piso flexible textil

- Propiedad del archivo: CYPE INGENIEROS, S.A.
- Formato: FIEBDC-3/2002
- Ámbito geográfico: Panamá
- Divisa: USD
- Costes indirectos: 3.00 %
- Gastos generales: 13.00 %
- Beneficio industrial: 6.00 %
- IVA: 13.00 %

## R Revestimientos

### RS Pisos

#### RST Textiles (alfombras)

**RST010** m² Piso flexible textil.
Piso de alfombra de fibra sintética 100% poliamida, tipo bucle, fabricada por proceso tufting, suministrada en rollos de 4x20 m. Colocación en obra: con adhesivo de contacto, sobre capa fina de nivelación.
Criterio de valoración económica: El precio no incluye la capa fina de nivelación.
Incluye: Replanteo y recorte del piso. Aplicación del adhesivo. Colocación del piso. Resolución de encuentros y puntos singulares. Eliminación y limpieza del material sobrante. Limpieza final del piso.
Criterio de medición de proyecto: Superficie útil, medida según documentación gráfica de Proyecto.
Criterio de medición de obra: Se medirá la superficie realmente ejecutada según especificaciones de Proyecto.

| Código | Ud | Descripción | Rendimiento | Precio | Importe |
|---|---|---|---|---|---|
| mt18dww010a | kg | Adhesivo de contacto a base de resina acrílica en dispersión acuosa, para piso de goma, caucho, linóleo, PVC, alfombra y textil. (material) | 0.250 | 6.64 | 1.66 |
| mt18dte010a | m² | Alfombra de fibra sintética 100% poliamida, tipo bucle, fabricada por proceso tufting, suministrada en rollos de 4x20 m. (material) | 1.050 | 36.32 | 38.14 |
| mo027 | h | Instalador de alfombras y revestimientos flexibles. (mano de obra) | 0.102 | 17.84 | 1.82 |
| mo065 | h | Principiante de instalador de alfombras y revestimientos textiles. (mano de obra) | 0.102 | 11.44 | 1.17 |
| % | % | Herramientas | 2 % | 42.79 | 0.86 |
|  |  | Costes directos |  |  | 43.65 |
