# Falsa viga continua de láminas de escayola

- Propiedad del archivo: CYPE INGENIEROS, S.A.
- Formato: FIEBDC-3/2002
- Ámbito geográfico: Panamá
- Divisa: USD
- Costes indirectos: 3.00 %
- Gastos generales: 13.00 %
- Beneficio industrial: 6.00 %
- IVA: 13.00 %

## R Revestimientos

### RT Cielos rasos en interiores

#### RTA Continuos, de láminas de escayola

**RTA021** m Falsa viga continua de láminas de escayola.
Formación de falsa viga continua de 20x20 cm de sección, con dos caras de láminas de escayola con nervaduras y acabado liso, sujetas mediante estopada colgante. Incluso alambre de atar de acero galvanizado para fijaciones.
Incluye: Replanteo y trazado en los paramentos. Presentación y corte de las piezas. Humectación de la base de fijación. Extendido de la pasta de agarre. Colocación y rejuntado de las piezas. Repasos de encuentros entre piezas, esquinas y rincones.
Criterio de medición de proyecto: Longitud medida según documentación gráfica de Proyecto.
Criterio de medición de obra: Se medirá la longitud realmente ejecutada según especificaciones de Proyecto.

| Código | Ud | Descripción | Rendimiento | Precio | Importe |
|---|---|---|---|---|---|
| mt12fpe010b | m² | Lámina de escayola con nervaduras, de 100x60 cm y de 8 mm de espesor (20 mm de espesor total, incluyendo las nervaduras), con canto recto y acabado liso, sin revestir, para cielos rasos. (material) | 0.420 | 4.33 | 1.82 |
| mt12fac010 | kg | Fibras vegetales en rollos. (material) | 0.088 | 1.88 | 0.17 |
| mt09pes010 | m³ | Pasta de escayola. (material) | 0.002 | 206.70 | 0.41 |
| mo035 | h | Enlucidor enlucidor escayolista. (mano de obra) | 0.336 | 17.17 | 5.77 |
| mo117 | h | Ayudante de enlucidor escayolista. (mano de obra) | 0.336 | 10.59 | 3.56 |
| % | % | Herramientas | 2 % | 11.73 | 0.23 |
|  |  | Costes directos |  |  | 11.96 |
