# Cielo raso suspendido de láminas de escayola

- Propiedad del archivo: CYPE INGENIEROS, S.A.
- Formato: FIEBDC-3/2002
- Ámbito geográfico: Panamá
- Divisa: USD
- Costes indirectos: 3.00 %
- Gastos generales: 13.00 %
- Beneficio industrial: 6.00 %
- IVA: 13.00 %

## R Revestimientos

### RT Cielos rasos en interiores

#### RTB Registrables, de láminas de escayola

**RTB025** m² Cielo raso suspendido de láminas de escayola.
Cielo raso suspendido suspendido, situado a una altura menor de 4 m, constituido por: ESTRUCTURA: perfilería vista acabado lacado, color blanco, comprendiendo perfiles primarios y secundarios, suspendidos de la losa o elemento soporte con varillas y cuelgues; PLACAS: láminas de escayola, de superficie fisurada, 60x60 cm. Incluso perfiles angulares, fijaciones para el anclaje de los perfiles y accesorios de montaje.
Incluye: Replanteo de los ejes de la trama modular. Nivelación y fijación de los perfiles perimetrales. Replanteo de los perfiles primarios de la trama. Señalización de los puntos de anclaje a la losa o elemento soporte. Nivelación y suspensión de los perfiles primarios y secundarios de la trama. Corte de las placas. Colocación de las placas. Resolución de encuentros y puntos singulares.
Criterio de medición de proyecto: Superficie medida entre paramentos, según documentación gráfica de Proyecto, sin descontar huecos para instalaciones.
Criterio de medición de obra: Se medirá la superficie realmente ejecutada según especificaciones de Proyecto, sin descontar huecos para instalaciones.

| Código | Ud | Descripción | Rendimiento | Precio | Importe |
|---|---|---|---|---|---|
| mt12fac020b | Ud | Varilla metálica de acero galvanizado de 6 mm de diámetro. (material) | 1.000 | 0.45 | 0.45 |
| mt12fac030a | m | Perfilería vista con acabado lacado color blanco, para cielos rasos suspendidos, incluso piezas complementarias y especiales. (material) | 4.000 | 1.21 | 4.84 |
| mt12fac060 | Ud | Perfil angular para remates perimetrales. (material) | 0.600 | 0.86 | 0.52 |
| mt12fac050 | Ud | Accesorios para la instalación de cielos rasos suspendidos. (material) | 0.200 | 2.24 | 0.45 |
| mt12fpe020a | m² | Lámina de escayola, de superficie fisurada, 60x60 cm, para colocar sobre perfilería vista en cielos rasos suspendidos. (material) | 1.020 | 6.97 | 7.11 |
| op00fre010 |  | Fresadora. | 1.000 | 0.00 | 0.00 |
| op00ato010 |  | Atornillador. | 1.000 | 0.00 | 0.00 |
| mo035 | h | Enlucidor enlucidor escayolista. (mano de obra) | 0.234 | 17.17 | 4.02 |
| mo117 | h | Ayudante de enlucidor escayolista. (mano de obra) | 0.234 | 10.59 | 2.48 |
| % | % | Herramientas | 2 % | 19.87 | 0.40 |
|  |  | Costes directos |  |  | 20.27 |
