# Trampilla de registro Gyptone Access Big Sixto 63 "PLACO", de 600x600 mm, para cielo raso continuo de láminas de yeso perforadas fonoabsorbentes Gyptone Continuo

- Propiedad del archivo: CYPE INGENIEROS, S.A.
- Formato: FIEBDC-3/2002
- Ámbito geográfico: Panamá
- Divisa: USD
- Costes indirectos: 3.00 %
- Gastos generales: 13.00 %
- Beneficio industrial: 6.00 %
- IVA: 13.00 %

## R Revestimientos

### RT Cielos rasos

#### RTC Continuos, de láminas de yeso

**RTC019** Ud Trampilla de registro Gyptone Access Big Sixto 63 "PLACO", de 600x600 mm, para cielo raso continuo de láminas de yeso perforadas fonoabsorbentes Gyptone Continuo.
Trampilla de registro Gyptone Access Big Sixto 63 "PLACO", de 600x600 mm, formada por marco y tapa de 510x510 mm, para cielo raso continuo de láminas de yeso perforadas fonoabsorbentes Gyptone Continuo. Incluso fijaciones, elementos de suspensión, tornillería, tratamiento de juntas y accesorios de montaje.
Incluye: Marcado y corte de la lámina de yeso. Colocación y atornillado de los perfiles. Colocación y atornillado del marco. Tratamiento de juntas. Colocación de la tapa.
Criterio de medición de proyecto: Número de unidades previstas, según documentación gráfica de Proyecto.
Criterio de medición de obra: Se medirá el número de unidades realmente colocadas según especificaciones de Proyecto.
Criterio de valoración económica: El precio incluye la resolución de encuentros y puntos singulares.

| Código | Ud | Descripción | Rendimiento | Precio | Importe |
|---|---|---|---|---|---|
| mt12plp010 | m | Perfil metálico de acero galvanizado, F-530 "PLACO", fabricado mediante laminación en frío, de 3000 mm de longitud, 45x18 mm de sección y 0,6 mm de espesor, para la realización de trasdosados autoportantes y techos. (material) | 1.200 | 2.15 | 2.58 |
| mt12plt010c | Ud | Tornillo autorroscante TTPC 35 "PLACO", con cabeza de trompeta, de 35 mm de longitud, para instalación de láminas de yeso sobre perfiles de espesor inferior a 6 mm. (material) | 26.000 | 0.03 | 0.78 |
| mt12pla020f | Ud | Trampilla de registro Gyptone Access Big Sixto 63 "PLACO", de 600x600 mm, formada por marco y tapa de 510x510 mm. (material) | 1.000 | 224.96 | 224.96 |
| mt12plm010a | kg | Pasta de secado en polvo SN "PLACO"; Euroclase A2-s1, d0 de reacción al fuego, rango de temperatura de trabajo de 5 a 30°C, para aplicación manual con cinta de juntas; para el tratamiento de las juntas de las láminas de yeso. (material) | 0.300 | 1.91 | 0.57 |
| mt12plj010 | m | Cinta microperforada de papel, "PLACO", para acabado de juntas de láminas de yeso. (material) | 1.200 | 0.07 | 0.08 |
| op00fre010 |  | Fresadora. | 0.100 | 0.00 | 0.00 |
| op00ato010 |  | Atornillador. | 0.100 | 0.00 | 0.00 |
| mo015 | h | Montador de cielos rasos. (mano de obra) | 0.722 | 13.32 | 9.62 |
| mo082 | h | Principiante de montador de cielos rasos. (mano de obra) | 0.361 | 8.24 | 2.97 |
| % | % | Herramientas | 2 % | 241.56 | 4.83 |
|  |  | Costes directos |  |  | 246.39 |
