# Contrahuella para cielo raso continuo de láminas de yeso

- Propiedad del archivo: CYPE INGENIEROS, S.A.
- Formato: FIEBDC-3/2002
- Ámbito geográfico: Panamá
- Divisa: USD
- Costes indirectos: 3.00 %
- Gastos generales: 13.00 %
- Beneficio industrial: 6.00 %
- IVA: 13.00 %

## R Revestimientos

### RT Cielos rasos en interiores

#### RTC Continuos, de láminas de yeso

**RTC020** m Contrahuella para cielo raso continuo de láminas de yeso.
Contrahuella vertical en cambio de nivel de cielo raso continuo, mediante láminas de yeso recibidas con pasta de agarre, para cerrar un espacio de 20 cm de altura. Incluso corte, fijación con pasta de agarre, pasta de juntas y cinta de juntas.
Incluye: Replanteo y trazado en los paramentos de la situación del contrahuella. Presentación y corte de las piezas. Extendido de la pasta de agarre. Fijación de las placas. Resolución de encuentros y puntos singulares. Tratamiento de juntas.
Criterio de medición de proyecto: Longitud medida según documentación gráfica de Proyecto.
Criterio de medición de obra: Se medirá la longitud realmente ejecutada según especificaciones de Proyecto.

| Código | Ud | Descripción | Rendimiento | Precio | Importe |
|---|---|---|---|---|---|
| mt12psg010c | m² | Lámina de yeso A / - 1200 / longitud / 18 / con los bordes longitudinales afinados. (material) | 0.231 | 8.75 | 2.02 |
| mt12psg035a | kg | Pasta de agarre. (material) | 0.300 | 0.61 | 0.18 |
| mt12psg030a | kg | Pasta de juntas. (material) | 0.400 | 1.26 | 0.50 |
| mt12psg040a | m | Cinta microperforada de papel. (material) | 2.100 | 0.06 | 0.13 |
| mo015 | h | Montador de cielos rasos. (mano de obra) | 0.509 | 17.64 | 8.98 |
| mo082 | h | Principiante de montador de cielos rasos. (mano de obra) | 0.509 | 11.01 | 5.60 |
| % | % | Herramientas | 2 % | 17.41 | 0.35 |
|  |  | Costes directos |  |  | 17.76 |
