# Contrahuella para cielo raso suspendido de láminas de yeso

- Propiedad del archivo: CYPE INGENIEROS, S.A.
- Formato: FIEBDC-3/2002
- Ámbito geográfico: Panamá
- Divisa: USD
- Costes indirectos: 3.00 %
- Gastos generales: 13.00 %
- Beneficio industrial: 6.00 %
- IVA: 13.00 %

## R Revestimientos

### RT Cielos rasos en interiores

#### RTD Registrables, de láminas de yeso

**RTD010** m Contrahuella para cielo raso suspendido de láminas de yeso.
Formación de contrahuella vertical en cambio de nivel de cielo raso suspendido, mediante láminas de yeso fijadas sobre perfiles metálicos, para cerrar un espacio de 20 cm de altura. Incluso pasta de agarre para la fijación de las placas y pasta y cinta para el tratamiento de juntas.
Incluye: Replanteo y trazado en los paramentos de la situación del contrahuella. Presentación y corte de las piezas. Montaje de los perfiles. Colocación de las placas. Resolución de encuentros y puntos singulares. Tratamiento de juntas.
Criterio de medición de proyecto: Longitud medida según documentación gráfica de Proyecto.
Criterio de medición de obra: Se medirá la longitud realmente ejecutada según especificaciones de Proyecto.

| Código | Ud | Descripción | Rendimiento | Precio | Importe |
|---|---|---|---|---|---|
| mt12psg225 | m | Perfil de acero galvanizado, para la sustentación de contrahuella en cielos rasos suspendidos. (material) | 2.100 | 3.08 | 6.47 |
| mt12psg010c | m² | Lámina de yeso A / - 1200 / longitud / 18 / con los bordes longitudinales afinados. (material) | 0.224 | 8.75 | 1.96 |
| mt12psg035a | kg | Pasta de agarre. (material) | 0.200 | 0.61 | 0.12 |
| mt12psg030a | kg | Pasta de juntas. (material) | 0.400 | 1.26 | 0.50 |
| mt12psg040a | m | Cinta microperforada de papel. (material) | 2.100 | 0.06 | 0.13 |
| mo015 | h | Montador de cielos rasos. (mano de obra) | 0.509 | 17.64 | 8.98 |
| mo082 | h | Principiante de montador de cielos rasos. (mano de obra) | 0.509 | 11.01 | 5.60 |
| % | % | Herramientas | 2 % | 23.76 | 0.48 |
|  |  | Costes directos |  |  | 24.24 |
