# Cielo raso suspendido de láminas de PVC

- Propiedad del archivo: CYPE INGENIEROS, S.A.
- Formato: FIEBDC-3/2002
- Ámbito geográfico: Panamá
- Divisa: USD
- Costes indirectos: 3.00 %
- Gastos generales: 13.00 %
- Beneficio industrial: 6.00 %
- IVA: 13.00 %

## R Revestimientos

### RT Cielos rasos en interiores

#### RTJ Registrables, de PVC

**RTJ010** m² Cielo raso suspendido de láminas de PVC.
Cielo raso suspendido suspendido, situado a una altura menor de 4 m, constituido por: ESTRUCTURA: entramado metálico oculto fijado a la losa o elemento soporte con varillas y cuelgues; LAMAS DE PVC: láminas de PVC, de 85 mm de anchura, con 15 mm de separación, color blanco. Incluso perfiles de remate perimetral, fijaciones para el anclaje de los perfiles y accesorios de montaje.
Incluye: Replanteo de los ejes de la trama modular. Señalización de los puntos de anclaje a la losa o elemento soporte. Nivelación y fijación de los perfiles perimetrales. Nivelación y suspensión de los perfiles. Corte y encaje de las láminas. Resolución de encuentros y puntos singulares. Formación de huecos para recepción de posibles elementos de anclaje y/o instalaciones.
Criterio de medición de proyecto: Superficie medida entre paramentos, según documentación gráfica de Proyecto, sin descontar huecos para instalaciones.
Criterio de medición de obra: Se medirá la superficie realmente ejecutada según especificaciones de Proyecto, sin descontar huecos para instalaciones.

| Código | Ud | Descripción | Rendimiento | Precio | Importe |
|---|---|---|---|---|---|
| mt12fpv010a | m | Lámina de PVC, horizontal, de 85 mm de anchura, con 15 mm de separación, color blanco, para cielos rasos suspendidos con entramado oculto. (material) | 10.200 | 2.90 | 29.58 |
| mt12fpv020a | m | Perfil de unión en H de PVC, color blanco, para cielos rasos suspendidos de láminas. (material) | 8.000 | 1.98 | 15.84 |
| mt12fpv020e | m | Perfil de remate perimetral de PVC, color blanco, para cielos rasos suspendidos de láminas. (material) | 4.000 | 1.98 | 7.92 |
| mt12fpv030 | m | Soporte de suspensión de techo, de acero galvanizado, para cielos rasos suspendidos de láminas. (material) | 1.500 | 5.42 | 8.13 |
| mt12fac020a | Ud | Varilla metálica de acero galvanizado de 3 mm de diámetro. (material) | 3.500 | 0.40 | 1.40 |
| mt12fac021 | kg | Alambre de acero galvanizado de 0,7 mm de diámetro. (material) | 0.100 | 1.62 | 0.16 |
| op00fre010 |  | Fresadora. | 1.000 | 0.00 | 0.00 |
| op00tal010 |  | Taladro. | 1.000 | 0.00 | 0.00 |
| mo015 | h | Montador de cielos rasos. (mano de obra) | 0.224 | 19.14 | 4.29 |
| mo082 | h | Principiante de montador de cielos rasos. (mano de obra) | 0.224 | 11.94 | 2.67 |
| % | % | Herramientas | 2 % | 69.99 | 1.40 |
|  |  | Costes directos |  |  | 71.39 |
