# Cúpula de escayola

- Propiedad del archivo: CYPE INGENIEROS, S.A.
- Formato: FIEBDC-3/2002
- Ámbito geográfico: Panamá
- Divisa: USD
- Costes indirectos: 3.00 %
- Gastos generales: 13.00 %
- Beneficio industrial: 6.00 %
- IVA: 13.00 %

## R Revestimientos

### RT Cielos rasos en interiores

#### RTP Prefabricados de escayola

**RTP290** Ud Cúpula de escayola.
Cúpula con aro, de 45 cm de diámetro, de escayola, de 14x49x12 cm, recibida con cola para escayola. Incluso accesorios de fijación.
Incluye: Replanteo de la pieza. Humectación de la base de fijación. Extendido de la cola. Colocación y rejuntado de la pieza.
Criterio de medición de proyecto: Número de unidades previstas, según documentación gráfica de Proyecto.
Criterio de medición de obra: Se medirá el número de unidades realmente colocadas según especificaciones de Proyecto.

| Código | Ud | Descripción | Rendimiento | Precio | Importe |
|---|---|---|---|---|---|
| mt12rea250aa | Ud | Cúpula con aro, de 45 cm de diámetro, de escayola, de 14x49x12 cm. (material) | 1.050 | 61.62 | 64.70 |
| mt09eyc030 | kg | Cola para escayola. (material) | 0.060 | 0.43 | 0.03 |
| mo035 | h | Enlucidor enlucidor escayolista. (mano de obra) | 0.214 | 17.84 | 3.82 |
| % | % | Herramientas | 2 % | 68.55 | 1.37 |
|  |  | Costes directos |  |  | 69.92 |
