# Pileta

- Propiedad del archivo: CYPE INGENIEROS, S.A.
- Formato: FIEBDC-3/2002
- Ámbito geográfico: Panamá
- Divisa: USD
- Costes indirectos: 3.00 %
- Gastos generales: 13.00 %
- Beneficio industrial: 6.00 %
- IVA: 13.00 %

## S Señalización y equipamiento

### SC Cocinas/galerías

#### SCF Piletas y tinas de lavar

**SCF010** Ud Pileta.
Pileta de acero inoxidable para instalación en sobre, de 1 cubeta, de 450x490 mm, con válvula de desagüe, para sobre de cocina, equipado con grifería monomando con cartucho cerámico para pileta, gama básica, acabado cromado, compuesta de caño giratorio, aireador y enlaces de alimentación flexibles, válvula con desagüe y sifón. Incluso conexión a las redes de agua fría y caliente y a la red de desagüe existentes, fijación del aparato y sellado con silicona.
Incluye: Replanteo y trazado en el paramento soporte de la situación del aparato. Colocación, nivelación y fijación de los elementos de soporte. Nivelación, aplomado y colocación del aparato. Conexión a la red de desagüe. Montaje de la grifería. Conexión a las redes de agua fría y caliente. Montaje de accesorios y complementos. Sellado de juntas. Comprobación de su correcto funcionamiento.
Criterio de medición de proyecto: Número de unidades previstas, según documentación gráfica de Proyecto.
Criterio de medición de obra: Se medirá el número de unidades realmente colocadas según especificaciones de Proyecto.

| Código | Ud | Descripción | Rendimiento | Precio | Importe |
|---|---|---|---|---|---|
| mt30fxs010a | Ud | Pileta de acero inoxidable para instalación en sobre, de 1 cubeta, de 450x490 mm, con válvula de desagüe. (material) | 1.000 | 181.22 | 181.22 |
| mt31gmg030a | Ud | Grifería monomando con cartucho cerámico para pileta, gama básica, acabado cromado, compuesta de caño giratorio, aireador y enlaces de alimentación flexibles. (material) | 1.000 | 110.69 | 110.69 |
| mt30lla030 | Ud | Llave de regulación de 1/2", para pileta o tina de lavar, acabado cromado. (material) | 2.000 | 29.22 | 58.44 |
| mt30sif020a | Ud | Sifón botella sencillo de 1 1/2" para pileta de 1 cubeta, con válvula extensible. (material) | 1.000 | 5.86 | 5.86 |
| op00tal010 |  | Taladro. | 1.000 | 0.00 | 0.00 |
| op00ato010 |  | Atornillador. | 1.000 | 0.00 | 0.00 |
| mo008 | h | Plomero. (mano de obra) | 0.703 | 18.33 | 12.89 |
| mo107 | h | Principiante de plomería. (mano de obra) | 0.540 | 11.42 | 6.17 |
| % | % | Herramientas | 2 % | 375.27 | 7.51 |
|  |  | Costes directos |  |  | 382.78 |
