# Banda protectora

- Propiedad del archivo: CYPE INGENIEROS, S.A.
- Formato: FIEBDC-3/2002
- Ámbito geográfico: Panamá
- Divisa: USD
- Costes indirectos: 3.00 %
- Gastos generales: 13.00 %
- Beneficio industrial: 6.00 %
- IVA: 13.00 %

## S Señalización y equipamiento

### SD Protecciones decorativas para interiores

#### SDP Bandas protectoras de paramentos verticales

**SDP010** m Banda protectora.
Banda protectora de PVC, de 260 mm de anchura y 4,5 mm de espesor, de color gris, fijada mediante adhesivo de poliuretano al paramento. Incluso cortes y uniones.
Incluye: Replanteo. Fijación de la banda al paramento vertical.
Criterio de medición de proyecto: Longitud medida a ejes, según documentación gráfica de Proyecto.
Criterio de medición de obra: Se medirá, a ejes, la longitud realmente ejecutada según especificaciones de Proyecto.

| Código | Ud | Descripción | Rendimiento | Precio | Importe |
|---|---|---|---|---|---|
| mt53pdi010ea | m | Banda protectora de PVC, de 260 mm de anchura y 4,5 mm de espesor, de color gris. (material) | 1.050 | 46.75 | 49.09 |
| mt47adc110a | kg | Adhesivo especial de poliuretano bicomponente. (material) | 0.330 | 6.14 | 2.03 |
| mo011 | h | Montador. (mano de obra) | 0.051 | 15.40 | 0.79 |
| mo080 | h | Principiante de montador. (mano de obra) | 0.051 | 9.60 | 0.49 |
| % | % | Herramientas | 2 % | 52.40 | 1.05 |
|  |  | Costes directos |  |  | 53.45 |
