# Baliza

- Propiedad del archivo: CYPE INGENIEROS, S.A.
- Formato: FIEBDC-3/2002
- Ámbito geográfico: Panamá
- Divisa: USD
- Costes indirectos: 3.00 %
- Gastos generales: 13.00 %
- Beneficio industrial: 6.00 %
- IVA: 13.00 %

## U Urbanización interior del terreno

### UI Iluminación exterior

#### UII Alumbrado de zonas peatonales y jardín

**UII010** Ud Baliza.
Baliza circular con distribución de luz radialmente simétrica, de 71 mm de diámetro y 1000 mm de altura, para 1 lámpara fluorescente compacta TC-S de 11 W, con cuerpo de aluminio inyectado, aluminio y acero inoxidable, vidrio opal, portalámparas G 23, balasto, clase de protección I, grado de protección IP44, aislamiento clase F, con placa de anclaje y pernos. Incluso lámparas.
Incluye: Replanteo. Montaje, conexionado y comprobación de su correcto funcionamiento.
Criterio de medición de proyecto: Número de unidades previstas, según documentación gráfica de Proyecto.
Criterio de medición de obra: Se medirá el número de unidades realmente ejecutadas según especificaciones de Proyecto.

| Código | Ud | Descripción | Rendimiento | Precio | Importe |
|---|---|---|---|---|---|
| mt34beg070dak | Ud | Baliza circular con distribución de luz radialmente simétrica, de 71 mm de diámetro y 1000 mm de altura, para 1 lámpara fluorescente compacta TC-S de 11 W, con cuerpo de aluminio inyectado, aluminio y acero inoxidable, vidrio opal, portalámparas G 23, balasto, clase de protección I, grado de protección IP44, aislamiento clase F, con placa de anclaje y pernos. (material) | 1.000 | 370.99 | 370.99 |
| mt34tuf020c | Ud | Lámpara fluorescente compacta TC-S de 11 W. (material) | 1.000 | 4.08 | 4.08 |
| mo041 | h | Albañil especializado en mampostería de obra civil. (mano de obra) | 0.408 | 16.60 | 6.77 |
| mo087 | h | Principiante de albañilería de obra civil. (mano de obra) | 0.408 | 10.64 | 4.34 |
| mo003 | h | Instalador instalador electricista. (mano de obra) | 0.408 | 17.06 | 6.96 |
| mo102 | h | Principiante de instalador electricista. (mano de obra) | 0.408 | 10.62 | 4.33 |
| % | % | Herramientas | 2 % | 397.47 | 7.95 |
|  |  | Costes directos |  |  | 405.42 |
