# Farola para alumbrado viario compuesta de columna troncocónica de acero galvanizado de 3 mm de espesor

- Propiedad del archivo: CYPE INGENIEROS, S.A.
- Formato: FIEBDC-3/2002
- Ámbito geográfico: Panamá
- Divisa: USD
- Costes indirectos: 3.00 %
- Gastos generales: 13.00 %
- Beneficio industrial: 6.00 %
- IVA: 13.00 %

## U Urbanización interior del terreno

### UI Iluminación exterior

#### UIV Alumbrado viario

**UIV010** Ud Farola para alumbrado viario compuesta de columna troncocónica de acero galvanizado de 3 mm de espesor, de 6000 mm de altura, acabado pintado, con caja de conexión y protección, con fusibles, conductor aislado de cobre para 0,6/1 kV de 2x2,5 mm², toma de tierra con pica, caja eléctrica de paso y derivación de 40x40x60 cm, con marco y tapa de hierro fundido; y luminaria decorativa con difusor de plástico y lámpara de vapor de mercurio, VM 80 W, de forma troncopiramidal, acoplada al soporte.
Farola para alumbrado viario compuesta de columna troncocónica de acero galvanizado de 3 mm de espesor, de 6000 mm de altura, acabado pintado, con caja de conexión y protección, con fusibles, conductor aislado de cobre para 0,6/1 kV de 2x2,5 mm², toma de tierra con pica, caja eléctrica de paso y derivación de 40x40x60 cm, con marco y tapa de hierro fundido; y luminaria decorativa con difusor de plástico y lámpara de vapor de mercurio, VM 80 W, de forma troncopiramidal, acoplada al soporte.
Incluye: Replanteo. Fijación de la columna. Montaje, conexionado y comprobación de su correcto funcionamiento.
Criterio de medición de proyecto: Número de unidades previstas, según documentación gráfica de Proyecto.
Criterio de medición de obra: Se medirá el número de unidades realmente ejecutadas según especificaciones de Proyecto.
Criterio de valoración económica: El precio no incluye la excavación de la fundación ni la formación de la fundación.

| Código | Ud | Descripción | Rendimiento | Precio | Importe |
|---|---|---|---|---|---|
| mt34www020 | Ud | Caja eléctrica de paso y derivación de 40x40x60 cm, con marco y tapa de hierro fundido. (material) | 1.000 | 104.38 | 104.38 |
| mt34www040 | Ud | Caja de conexión y protección, con fusibles. (material) | 1.000 | 8.49 | 8.49 |
| mt34www050 | m | Conductor aislado de cobre para 0,6/1 kV de 2x2,5 mm². (material) | 8.000 | 0.59 | 4.72 |
| mt35ttc010b | m | Conductor de cobre desnudo, de 35 mm². (material) | 2.000 | 3.97 | 7.94 |
| mt35tte010a | Ud | Electrodo para red de toma de tierra cobreado con 300 µm, fabricado en acero, de 14 mm de diámetro y 1,5 m de longitud. (material) | 1.000 | 22.60 | 22.60 |
| mt34xes010d | Ud | Columna troncocónica de acero galvanizado de 3 mm de espesor, de 6000 mm de altura, acabado pintado. (material) | 1.000 | 267.84 | 267.84 |
| mt34est030a | Ud | Luminaria decorativa con difusor de plástico y lámpara de vapor de mercurio, VM 80 W, de forma troncopiramidal, para acoplar al soporte. (material) | 1.000 | 140.39 | 140.39 |
| mq04cag010c | h | Camión con grúa de hasta 12 t. (maquinaria) | 0.201 | 65.53 | 13.17 |
| mo003 | h | Instalador instalador electricista. (mano de obra) | 0.717 | 13.32 | 9.55 |
| mo102 | h | Principiante de instalador electricista. (mano de obra) | 0.717 | 8.23 | 5.90 |
| % | % | Herramientas | 2 % | 584.98 | 11.70 |
|  |  | Costes directos |  |  | 596.68 |
