# Plantación de Higuera herrumbrosa (Ficus rubiginosa) de 14 a 16 cm de perímetro de tronco a 1 m del suelo

- Propiedad del archivo: CYPE INGENIEROS, S.A.
- Formato: FIEBDC-3/2002
- Ámbito geográfico: Panamá
- Divisa: USD
- Costes indirectos: 3.00 %
- Gastos generales: 13.00 %
- Beneficio industrial: 6.00 %
- IVA: 13.00 %

## U Urbanización interior del terreno

### UJ Jardinería

#### UJP Suministro y plantación de especies

**UJP010** Ud Plantación de Higuera herrumbrosa (Ficus rubiginosa) de 14 a 16 cm de perímetro de tronco a 1 m del suelo, en hoyo de 60x60x60 cm realizado con medios mecánicos; suministro en contenedor. Incluso tierra vegetal cribada y substratos vegetales fertilizados.
Plantación de Higuera herrumbrosa (Ficus rubiginosa) de 14 a 16 cm de perímetro de tronco a 1 m del suelo, en hoyo de 60x60x60 cm realizado con medios mecánicos; suministro en contenedor. Incluso tierra vegetal cribada y substratos vegetales fertilizados.
Incluye: Laboreo y preparación del terreno con medios mecánicos. Abonado del terreno. Plantación. Colocación de tutor. Primer riego.
Criterio de medición de proyecto: Número de unidades previstas, según documentación gráfica de Proyecto.
Criterio de medición de obra: Se medirá el número de unidades realmente ejecutadas según especificaciones de Proyecto.

| Código | Ud | Descripción | Rendimiento | Precio | Importe |
|---|---|---|---|---|---|
| mt48eap010d | Ud | Higuera herrumbrosa (Ficus rubiginosa) de 14 a 16 cm de perímetro de tronco a 1 m del suelo; suministro en contenedor de 50 litros, D=50 cm. (material) | 1.000 | 88.29 | 88.29 |
| mt48tie030a | m³ | Tierra vegetal cribada, suministrada a granel. (material) | 0.100 | 27.90 | 2.79 |
| mt48tie020 | kg | Abono mineral complejo NPK 15-15-15. (material) | 0.010 | 0.88 | 0.01 |
| mt08aaa010a | m³ | Agua. (material) | 0.040 | 1.97 | 0.08 |
| mq01exn020a | h | Retroexcavadora hidráulica sobre neumáticos, de 105 kW. (maquinaria) | 0.050 | 51.86 | 2.59 |
| mq04dua020b | h | Dumper de descarga frontal de 2 t de carga útil. (maquinaria) | 0.050 | 10.38 | 0.52 |
| mo040 | h | Jardinero. (mano de obra) | 0.154 | 12.93 | 1.99 |
| mo115 | h | Ayudante de jardinería. (mano de obra) | 0.308 | 7.91 | 2.44 |
| % | % | Herramientas | 2 % | 98.71 | 1.97 |
|  |  | Costes directos |  |  | 100.68 |
