# Ménsula de concreto armado para borde de piscina con skimmer

- Propiedad del archivo: CYPE INGENIEROS, S.A.
- Formato: FIEBDC-3/2002
- Ámbito geográfico: Panamá
- Divisa: USD
- Costes indirectos: 3.00 %
- Gastos generales: 13.00 %
- Beneficio industrial: 6.00 %
- IVA: 13.00 %

## U Urbanización interior del terreno

### UP Piscinas

#### UPG Vasos, ménsulas y escaleras

**UPG020** m³ Ménsula de concreto armado para borde de piscina con skimmer.
Ménsula de concreto armado para borde de piscina con skimmer, realizada con concreto f'c=280 kg/cm² (4000 psi), clase de exposición F0 S0 P1 C1, tamaño máximo del agregado 25 mm (1" ASTM Nº 57), consistencia blanda preparado en obra, y vaciado con medios manuales, y acero Grado 60 (fy=4200 kg/cm²), con una cuantía aproximada de 40 kg/m³. Construcción y desmontaje de sistema de cimbra formado por: superficie de la cimbra de tablones de madera, amortizables en 4 usos y estructura soporte vertical de puntales metálicos, amortizables en 150 usos. Incluso alambre de atar, separadores y líquido desmoldante, para evitar la adherencia del concreto a la cimbra.
Criterio de valoración económica: El precio incluye el corte, doblado y conformado de la armadura en taller de obra y el montaje en el lugar definitivo de su colocación en obra, pero no incluye las tuberías de desagüe, los skimmers, las boquillas de impulsión ni la toma del limpiafondos.
Incluye: Replanteo. Colocación de las armaduras con separadores homologados. Montaje del sistema de cimbra. Vaciado y compactación del concreto. Desmontaje de la cimbra. Curado del concreto.
Criterio de medición de proyecto: Volumen medido sobre las secciones teóricas de la excavación, según documentación gráfica de Proyecto.
Criterio de medición de obra: Se medirá el volumen teórico ejecutado según especificaciones de Proyecto, sin incluir los incrementos por excesos de excavación no autorizados.

| Código | Ud | Descripción | Rendimiento | Precio | Importe |
|---|---|---|---|---|---|
| mt08ema050b | m³ | Madera para cimbrar, de 26 mm de espesor. (material) | 0.070 | 523.66 | 36.66 |
| mt50spa081a | Ud | Puntal metálico telescópico, de hasta 3 m de altura. (material) | 0.075 | 26.19 | 1.96 |
| mt50spa052b | m | Tablón de madera de pino, de 20x7,2 cm. (material) | 0.112 | 8.60 | 0.96 |
| mt08var060 | kg | Puntas de acero de 20x100 mm. (material) | 0.280 | 11.90 | 3.33 |
| mt08dba010d | l | Agente desmoldeante, a base de aceites especiales, emulsionable en agua, para cimbras metálicas, fenólicas o de madera. (material) | 0.168 | 2.45 | 0.41 |
| mt07aco020a | Ud | Separador homologado para fundaciones. (material) | 10.000 | 0.20 | 2.00 |
| mt07aco110c | kg | Acero en varillas corrugadas, Grado 60 (fy=4200 kg/cm²), de varios diámetros, según ASTM A 615. (material) | 42.000 | 0.92 | 38.64 |
| mt08var050 | kg | Alambre galvanizado para atar, de 1,30 mm de diámetro. (material) | 0.580 | 2.04 | 1.18 |
| mt08aaa010a | m³ | Agua. (material) | 0.242 | 2.04 | 0.49 |
| mt01arg000h | m³ | Arena cribada. (material) | 0.704 | 20.27 | 14.27 |
| mt01arg001hq | m³ | Agregado grueso homogeneizado, de tamaño máximo 25 mm (1" ASTM Nº 57). (material) | 0.704 | 26.30 | 18.52 |
| mt08cem000h | kg | Cemento gris en sacos. (material) | 441.000 | 0.20 | 88.20 |
| mq06hor010 | h | Concretera eléctrica con una capacidad de amasado de 160 l. (maquinaria) | 0.630 | 4.10 | 2.58 |
| op00ciz020 |  | Cizalla para acero en varillas corrugadas. | 1.000 | 0.00 | 0.00 |
| op00ata010 |  | Atadora de armadura. | 1.000 | 0.00 | 0.00 |
| au00auh040 |  | Vibrador de concreto, eléctrico. | 1.000 | 0.00 | 0.00 |
| mo044 | h | Cimbrero. (mano de obra) | 0.815 | 18.57 | 15.13 |
| mo091 | h | Principiante de cimbrero. (mano de obra) | 0.815 | 11.90 | 9.70 |
| mo043 | h | Reforzador. (mano de obra) | 0.261 | 18.57 | 4.85 |
| mo090 | h | Principiante de reforzador. (mano de obra) | 0.293 | 11.90 | 3.49 |
| mo113 | h | Peón de albañilería. (mano de obra) | 1.070 | 11.01 | 11.78 |
| mo112 | h | Ayudante de albañilería. (mano de obra) | 1.121 | 11.19 | 12.54 |
| mo045 | h | Albañil especializado en mampostería especializado en vaciado del concreto. (mano de obra) | 0.071 | 18.57 | 1.32 |
| mo092 | h | Principiante de albañil especializado en mampostería especializado en vaciado del concreto. (mano de obra) | 0.285 | 11.90 | 3.39 |
| % | % | Herramientas | 2 % | 271.40 | 5.43 |
|  |  | Costes directos |  |  | 276.83 |
