# Estación depuradora biológica de aguas residuales

- Propiedad del archivo: CYPE INGENIEROS, S.A.
- Formato: FIEBDC-3/2002
- Ámbito geográfico: Panamá
- Divisa: USD
- Costes indirectos: 3.00 %
- Gastos generales: 13.00 %
- Beneficio industrial: 6.00 %
- IVA: 13.00 %

## U Urbanización interior del terreno

### US Tratamiento de aguas residuales domésticas

#### USE Estaciones depuradoras

**USE012** Ud Estación depuradora biológica de aguas residuales, tecnología VFL, capacidad para 50 a 150 usuarios (H.E.), carga media de materia orgánica contaminante (DBO5) de 9 kg/día y caudal máximo de agua depurada de 20300 litros/día.
Estación depuradora biológica de aguas residuales, tecnología VFL, capacidad para 50 a 150 usuarios (H.E.), carga media de materia orgánica contaminante (DBO5) de 9 kg/día y caudal máximo de agua depurada de 20300 litros/día, equipada con una estación de bombeo, un reactor biológico tipo AT, un compresor y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010m | Ud | Estación depuradora biológica de aguas residuales, tecnología VFL, capacidad para 50 a 150 usuarios (H.E.), carga media de materia orgánica contaminante (DBO5) de 9 kg/día y caudal máximo de agua depurada de 20300 litros/día, equipada con una estación de bombeo, un reactor biológico tipo AT, un compresor y un depósito de fangos. (material) | 1.000 | 60793.06 | 60793.06 |
| mq04cag010a | h | Camión con grúa de hasta 6 t. (maquinaria) | 1.007 | 55.34 | 55.73 |
| mo008 | h | Plomero. (mano de obra) | 8.197 | 13.32 | 109.18 |
| mo107 | h | Principiante de plomería. (mano de obra) | 8.197 | 8.23 | 67.46 |
| mo003 | h | Instalador instalador electricista. (mano de obra) | 2.049 | 13.32 | 27.29 |
| mo102 | h | Principiante de instalador electricista. (mano de obra) | 2.049 | 8.23 | 16.86 |
| % | % | Herramientas | 2 % | 61069.58 | 1221.39 |
|  |  | Costes directos |  |  | 62290.97 |
