# Depósito de almacenamiento de agua depurada de polietileno de alta densidad, de 3000 litros

- Propiedad del archivo: CYPE INGENIEROS, S.A.
- Formato: FIEBDC-3/2002
- Ámbito geográfico: Panamá
- Divisa: USD
- Costes indirectos: 3.00 %
- Gastos generales: 13.00 %
- Beneficio industrial: 6.00 %
- IVA: 13.00 %

## U Urbanización interior del terreno

### US Tratamiento de aguas residuales

#### USE Estaciones depuradoras

**USE015** Ud Depósito de almacenamiento de agua depurada de polietileno de alta densidad, de 3000 litros.
Suministro e instalación de depósito de almacenamiento de agua depurada de polietileno de alta densidad, de 3000 litros, formado por dos tanques. Incluso tapa de registro y marco, y conducto de ventilación. Totalmente montado, conexionado y probado.
Incluye: Replanteo. Limpieza de la base de apoyo del tanque. Colocación del depósito. Conexión a la estación depuradora. Conexión del rebosadero a la tubería de desagüe. Instalación de los conductos de ventilación. Posicionado de la tapa de registro en correspondencia con la tapa de inspección. Realización de pruebas de servicio.
Criterio de medición de proyecto: Número de unidades previstas, según documentación gráfica de Proyecto.
Criterio de medición de obra: Se medirá el número de unidades realmente ejecutadas según especificaciones de Proyecto.

| Código | Ud | Descripción | Rendimiento | Precio | Importe |
|---|---|---|---|---|---|
| mt46fer030d | Ud | Depósito de almacenamiento de agua depurada de polietileno de alta densidad, de 3000 litros, formado por dos tanques. (material) | 1.000 | 2268.07 | 2268.07 |
| mt46fer040a | Ud | Tapa de registro y marco de fundición dúctil, de 650 mm de diámetro. (material) | 1.000 | 139.25 | 139.25 |
| mt36tie010be | m | Tubo de PVC, serie B, de 40 mm de diámetro y 3 mm de espesor, con extremo abocardado, con el precio incrementado el 20% en concepto de accesorios y piezas especiales. (material) | 3.000 | 2.91 | 8.73 |
| mt11var009 | l | Líquido limpiador para pegado mediante adhesivo de tubos y accesorios de PVC. (material) | 0.030 | 17.32 | 0.52 |
| mt11var010 | l | Adhesivo para tubos y accesorios de PVC. (material) | 0.240 | 26.39 | 6.33 |
| mo008 | h | Plomero. (mano de obra) | 1.668 | 8.51 | 14.19 |
| mo107 | h | Principiante de plomería. (mano de obra) | 1.668 | 5.19 | 8.66 |
| % | % | Herramientas | 2 % | 2445.75 | 48.92 |
|  |  | Costes directos |  |  | 2494.67 |
