# Barrera acústica

- Propiedad del archivo: CYPE INGENIEROS, S.A.
- Formato: FIEBDC-3/2002
- Ámbito geográfico: Panamá
- Costes indirectos: 3.00 %
- Gastos generales: 13.00 %
- Beneficio industrial: 6.00 %
- IVA: 13.00 %

## U Urbanización interior del terreno

### UT Protecciones y señalización

#### UTP Barreras acústicas

**UTP010** m² Barrera acústica, realizada con paneles modulares, modelo Noi Stop Wood "ROCKWOOL", de 100x90x13 cm, con aislamiento a ruido aéreo 24 dB, formados por núcleo de lana de roca revestido por una de sus caras con un velo negro, dispuesto entre dos capas de 15 mm de espesor de madera tratada para el exterior, fijada a una base de concreto f'c=210 kg/cm² (21 MPa), clase de exposición F0 S0 P0 C0, tamaño máximo del agregado 19 mm, consistencia plástica.
Suministro y colocación de barrera acústica, realizada con paneles modulares, modelo Noi Stop Wood "ROCKWOOL", de 100x90x13 cm, con aislamiento a ruido aéreo 24 dB, formados por núcleo de lana de roca revestido por una de sus caras con un velo negro, dispuesto entre dos capas de 15 mm de espesor de madera tratada para el exterior, fijada a una base de concreto f'c=210 kg/cm² (21 MPa), clase de exposición F0 S0 P0 C0, tamaño máximo del agregado 19 mm, consistencia plástica. Incluso p/p de excavación, replanteo y nivelación de perfiles, vaciado de la base de apoyo, ejecución de juntas de neopreno y limpieza final.
Incluye: Excavación. Ejecución de la base de concreto. Colocación y nivelación de perfiles. Instalación de los paneles por encaje y deslizamiento sobre los perfiles ya nivelados. Ejecución de juntas de neopreno. Limpieza final.
Criterio de medición de proyecto: Superficie medida en proyección vertical, según documentación gráfica de Proyecto.
Criterio de medición de obra: Se medirá, en proyección vertical, la superficie realmente ejecutada según especificaciones de Proyecto.

| Código | Ud | Descripción | Rendimiento | Precio | Importe |
|---|---|---|---|---|---|
| mt16lrb010g | m² | Panel modular para barrera acústica, modelo Noi Stop Wood "ROCKWOOL", de 100x90x13 cm, con aislamiento a ruido aéreo 24 dB, formado por núcleo de lana de roca revestido por una de sus caras con un velo negro, dispuesto entre dos capas de 15 mm de espesor de madera tratada para el exterior; incluso soportes para facilitar el crecimiento de la vegetación y la integración paisajística. (material) | 1.050 | 420.39 | 441.41 |
| mt10hmf050akc | m³ | Concreto masivo f'c=210 kg/cm² (21 MPa), clase de exposición F0 S0 P0 C0, tamaño máximo del agregado 19 mm, consistencia plástica, preparado en concretera, según ACI 318-08. (material) | 0.080 | 94.20 | 7.54 |
| op00tal010 |  | Taladro. | 1.000 | 0.00 | 0.00 |
| op00ato010 |  | Atornillador. | 1.000 | 0.00 | 0.00 |
| au00auh040 |  | Vibrador de concreto, eléctrico. | 1.000 | 0.00 | 0.00 |
| mo019 | h | Albañil. (mano de obra) | 0.468 | 9.67 | 4.53 |
| mo075 | h | Principiante de albañilería. (mano de obra) | 0.468 | 6.36 | 2.98 |
| % | % | Costes directos complementarios | 2 % | 456.46 | 9.13 |
|  |  | Costes directos |  |  | 465.59 |
