# Barrera acústica

- Propiedad del archivo: CYPE INGENIEROS, S.A.
- Formato: FIEBDC-3/2002
- Ámbito geográfico: Panamá
- Costes indirectos: 3.00 %
- Gastos generales: 13.00 %
- Beneficio industrial: 6.00 %
- IVA: 13.00 %

## U Urbanización interior del terreno

### UT Protecciones y señalización

#### UTP Barreras acústicas

**UTP010** m² Barrera acústica, realizada con paneles modulares, modelo Noi Stop Green "ROCKWOOL", de 200x90x11,6 cm, con aislamiento a ruido aéreo 24 dB, formados por núcleo de lana de roca, dispuesto entre dos láminas de acero galvanizado, revestidas con una red de polietileno de color verde, fijada a una base de concreto f'c=210 kg/cm² (3000 psi), clase de exposición F0 S0 P0 C0, tamaño máximo del agregado 25 mm (1" ASTM Nº 57), consistencia plástica.
Suministro y colocación de barrera acústica, realizada con paneles modulares, modelo Noi Stop Green "ROCKWOOL", de 200x90x11,6 cm, con aislamiento a ruido aéreo 24 dB, formados por núcleo de lana de roca, dispuesto entre dos láminas de acero galvanizado, revestidas con una red de polietileno de color verde, fijada a una base de concreto f'c=210 kg/cm² (3000 psi), clase de exposición F0 S0 P0 C0, tamaño máximo del agregado 25 mm (1" ASTM Nº 57), consistencia plástica. Incluso p/p de excavación, replanteo y nivelación de perfiles, vaciado de la base de apoyo, ejecución de juntas de neopreno y limpieza final.
Incluye: Excavación. Ejecución de la base de concreto. Colocación y nivelación de perfiles. Instalación de los paneles por encaje y deslizamiento sobre los perfiles ya nivelados. Ejecución de juntas de neopreno. Limpieza final.
Criterio de medición de proyecto: Superficie medida en proyección vertical, según documentación gráfica de Proyecto.
Criterio de medición de obra: Se medirá, en proyección vertical, la superficie realmente ejecutada según especificaciones de Proyecto.

| Código | Ud | Descripción | Rendimiento | Precio | Importe |
|---|---|---|---|---|---|
| mt16lrb010Ea | m² | Panel modular para barrera acústica, modelo Noi Stop Green "ROCKWOOL", de 200x90x11,6 cm, con aislamiento a ruido aéreo 24 dB, formado por núcleo de lana de roca, dispuesto entre dos láminas de acero galvanizado, revestidas con una red de polietileno de color verde; incluso soportes para facilitar el crecimiento de la vegetación y la integración paisajística. (material) | 1.050 | 153.96 | 161.66 |
| mt10hmf100anc | m³ | Concreto simple f'c=210 kg/cm² (3000 psi), clase de exposición F0 S0 P0 C0, tamaño máximo del agregado 25 mm (1" ASTM Nº 57), consistencia plástica, premezclado, según ACI 318. (material) | 0.040 | 97.98 | 3.92 |
| op00tal010 |  | Taladro. | 1.000 | 0.00 | 0.00 |
| op00ato010 |  | Atornillador. | 1.000 | 0.00 | 0.00 |
| au00auh040 |  | Vibrador de concreto, eléctrico. | 1.000 | 0.00 | 0.00 |
| mo019 | h | Albañil especializado en mampostería. (mano de obra) | 0.468 | 9.67 | 4.53 |
| mo075 | h | Principiante de albañilería. (mano de obra) | 0.468 | 6.36 | 2.98 |
| % | % | Costes directos complementarios | 2 % | 173.09 | 3.46 |
|  |  | Costes directos |  |  | 176.55 |
