# Vallado provisional de solar con malla electrosoldada

- Propiedad del archivo: CYPE INGENIEROS, S.A.
- Formato: FIEBDC-3/2002
- Ámbito geográfico: Panamá
- Divisa: USD
- Costes indirectos: 3.00 %
- Gastos generales: 13.00 %
- Beneficio industrial: 6.00 %
- IVA: 13.00 %

## Y Seguridad y salud ocupacional ocupacional

### YC Sistemas de protección colectiva

#### YCR Vallado provisional de solar

**YCR010** m Vallado provisional de solar con malla electrosoldada.
Vallado provisional de solar, de 2,2 m de altura, compuesto por malla electrosoldada tipo 6x6 8/8 de acero Grado 70, con barras separadas 15,24x15,24 cm de Ø 4,11 mm, sujeta mediante puntas planas de acero a rollizos de madera, de 10 a 12 cm de diámetro y 3,2 m de longitud, hincados en el terreno cada 2,5 m, amortizables en 5 usos.
Criterio de medición de proyecto: Longitud medida según Estudio o Estudio Básico de Seguridad y Salud.
Criterio de medición de obra: Se medirá la longitud realmente montada según especificaciones de Estudio o Estudio Básico de Seguridad y Salud.

| Código | Ud | Descripción | Rendimiento | Precio | Importe |
|---|---|---|---|---|---|
| mt07ame120cc | m² | Malla electrosoldada tipo 6x6 8/8 de acero Grado 70, con varillas lisas espaciadas 15,24x15,24 cm de 4,11 mm de diámetro, según ASTM A 185 y ASTM A 497. (material) | 2.300 | 1.81 | 4.16 |
| mt50spv030a | m | Rollizo de madera, de 10 a 12 cm de diámetro. (material) | 0.371 | 6.15 | 2.28 |
| mt50sph020 | kg | Puntas planas de acero de 20x100 mm. (material) | 0.008 | 1.65 | 0.01 |
| mo119 | h | Oficial 1ª Seguridad y Salud. (mano de obra) | 0.102 | 17.84 | 1.82 |
| mo120 | h | Peón Seguridad y Salud. (mano de obra) | 0.102 | 11.01 | 1.12 |
| % | % | Herramientas | 2 % | 9.39 | 0.19 |
|  |  | Costes directos |  |  | 9.58 |
