# Alquiler de caseta prefabricada para comedor

- Propiedad del archivo: CYPE INGENIEROS, S.A.
- Formato: FIEBDC-3/2002
- Ámbito geográfico: Panamá
- Divisa: USD
- Costes indirectos: 3.00 %
- Gastos generales: 13.00 %
- Beneficio industrial: 6.00 %
- IVA: 13.00 %

## Y Seguridad y salud ocupacional ocupacional

### YP Instalaciones provisionales de higiene y bienestar

#### YPC Casetas (alquiler/construcción/adaptación de locales)

**YPC030** Ud Alquiler de caseta prefabricada para comedor.
Mes de alquiler de caseta prefabricada para comedor en obra, de dimensiones 7,87x2,33x2,30 m (18,40 m²), compuesta por: estructura metálica, cerramiento de lámina metálica con terminación de pintura prelacada, cubierta de lámina metálica, aislamiento interior, instalación de electricidad, tubos fluorescentes y punto de luz exterior, ventanas de aluminio con luna y rejas, puerta principal de lámina, suelo de aglomerado revestido con PVC continuo y poliestireno con apoyo en base de la lámina y revestimiento de tablero en paredes.
Criterio de valoración económica: El precio incluye la limpieza y el mantenimiento de la caseta durante el periodo de alquiler.
Incluye: Montaje, instalación y comprobación.
Criterio de medición de proyecto: Número de unidades previstas, según Estudio o Estudio Básico de Seguridad y Salud.
Criterio de medición de obra: Amortización en forma de alquiler mensual, según condiciones definidas en el contrato suscrito con la empresa suministradora.

| Código | Ud | Descripción | Rendimiento | Precio | Importe |
|---|---|---|---|---|---|
| mt50cas040 | Ud | Mes de alquiler de caseta prefabricada para comedor en obra, de 7,87x2,33x2,30 (18,40) m², compuesta por: estructura metálica mediante perfiles conformados en frío; cerramiento de lámina metálica nervada y galvanizada con terminación de pintura prelacada; cubierta de lámina metálica galvanizada ondulada reforzada con perfil de acero; aislamiento interior con lana de vidrio combinada con poliestireno expandido; instalación de electricidad y fuerza con toma exterior a 230 V; tubos fluorescentes y punto de luz exterior; ventanas corredizas de aluminio anodizado, con luna de 6 mm y rejas; puerta principal de lámina galvanizada de 1 mm con cerradura; suelo de aglomerado revestido con PVC continuo de 2 mm y poliestireno de 50 mm con apoyo en base de la lámina galvanizada de sección trapezoidal y revestimiento de tablero melaminado en paredes. (material) | 1.000 | 359.04 | 359.04 |
| % | % | Herramientas | 2 % | 359.04 | 7.18 |
|  |  | Costes directos |  |  | 366.22 |
