# Caja eléctrica con parrilla sifónica y desagüe directo lateral enterrada

- Propiedad del archivo: CYPE INGENIEROS, S.A.
- Formato: FIEBDC-3/2002
- Ámbito geográfico: Panamá
- Divisa: USD
- Costes indirectos: 3.00 %
- Gastos generales: 13.00 %
- Beneficio industrial: 6.00 %
- IVA: 13.00 %

**ASA011** Ud Caja eléctrica con parrilla sifónica y desagüe directo lateral enterrada, de concreto simple en sitio f'c=315 kg/cm² (4500 psi), clase de exposición F0 S2 P1 C0, tamaño máximo del agregado 25 mm (1" ASTM Nº 57), consistencia blanda, de dimensiones interiores 40x40x50 cm, sobre losa sobre relleno de concreto simple de 15 cm de espesor, formación de pendiente mínima del 2%, con el mismo tipo de concreto, cerrada superiormente con marco y tapa de fundición carga de rotura 125 kN; previa excavación con medios mecánicos y posterior relleno del trasdós con material granular. Incluso molde reutilizable de lámina metálica amortizable en 20 usos y parrilla sifónica prefabricada de concreto con salida horizontal de 90/110 mm y rejilla homologada de PVC, sobre losa sobre relleno de concreto.
Caja eléctrica con parrilla sifónica y desagüe directo lateral enterrada, de concreto simple en sitio f'c=315 kg/cm² (4500 psi), clase de exposición F0 S2 P1 C0, tamaño máximo del agregado 25 mm (1" ASTM Nº 57), consistencia blanda, de dimensiones interiores 40x40x50 cm, sobre losa sobre relleno de concreto simple de 15 cm de espesor, formación de pendiente mínima del 2%, con el mismo tipo de concreto, cerrada superiormente con marco y tapa de fundición carga de rotura 125 kN; previa excavación con medios mecánicos y posterior relleno del trasdós con material granular. Incluso molde reutilizable de lámina metálica amortizable en 20 usos y parrilla sifónica prefabricada de concreto con salida horizontal de 90/110 mm y rejilla homologada de PVC, sobre losa sobre relleno de concreto.
Incluye: Replanteo. Excavación con medios mecánicos. Eliminación de las tierras sueltas del fondo de la excavación. Vaciado y compactación del concreto en formación de losa sobre relleno. Colocación del molde reutilizable. Vaciado y compactación del concreto en formación de la caja eléctrica. Retirada del molde. Conexionado de los colectores a la caja eléctrica. Relleno de concreto para formación de pendientes. Colocación de la parrilla sifónico en el dado de concreto y montaje de la rejilla de parrilla. Colocación de la tapa y los accesorios. Relleno del trasdós. Comprobación de su correcto funcionamiento.
Criterio de medición de proyecto: Número de unidades previstas, según documentación gráfica de Proyecto.
Criterio de medición de obra: Se medirá el número de unidades realmente ejecutadas según especificaciones de Proyecto.

| Código | Ud | Descripción | Rendimiento | Precio | Importe |
|---|---|---|---|---|---|
| mt10hmf100fzb | m³ | Concreto simple f'c=315 kg/cm² (4500 psi), clase de exposición F0 S2 P1 C0, tamaño máximo del agregado 25 mm (1" ASTM Nº 57), consistencia blanda, premezclado, según ACI 318. (material) | 0.228 | 133.51 | 30.44 |
| mt08epr030a | Ud | Molde reutilizable para formación de cajas eléctricas de sección cuadrada de 40x40x50 cm, de lámina metálica, incluso accesorios de montaje. (material) | 0.050 | 240.25 | 12.01 |
| mt11tfa010a | Ud | Marco y tapa de fundición, 40x40 cm, para caja eléctrica registrable, carga de rotura 125 kN. (material) | 1.000 | 29.66 | 29.66 |
| mt11sup050b | Ud | Parrilla sifónica prefabricada de concreto, salida horizontal, con rejilla homologada de PVC, 250x250 mm y 90/110 mm de diámetro de salida. (material) | 1.000 | 22.04 | 22.04 |
| mt01arr010a | t | Grava de cantera, de 19 a 25 mm de diámetro. (material) | 0.355 | 9.24 | 3.28 |
| mq01ret020b | h | Retrocargadora sobre neumáticos, de 70 kW. (maquinaria) | 0.043 | 40.85 | 1.76 |
| mo020 | h | Albañil especializado en mampostería. (mano de obra) | 1.001 | 12.93 | 12.94 |
| mo113 | h | Peón de albañilería. (mano de obra) | 0.744 | 7.91 | 5.89 |
| % | % | Herramientas | 2 % | 118.02 | 2.36 |
|  |  | Costes directos |  |  | 120.38 |
