# Buzón drenante, de concreto simple

- Propiedad del archivo: CYPE Ingenieros S.A.
- Formato: FIEBDC-3/2016
- Programa: Generador de precios de la construcción. CYPE Ingenieros, S.A.
- Fecha: 09/11/2023
- Ámbito geográfico: Panamá
- Divisa: USD
- Costes indirectos: 3 %
- Gastos generales: 13 %
- Beneficio industrial: 6 %
- IVA: 13 %

## A Acondicionamiento del terreno

### AS Red de desagüe

#### ASD Drenajes

**ASD020** Ud Buzón drenante, de concreto simple.
Suministro y montaje de buzón drenante compuesto por elementos prefabricados de concreto simple, de 1,00 m de diámetro interior y de 1,5 m de altura útil interior, formado por: losa sobre relleno de 25 cm de espesor de concreto armado f'c=280 kg/cm² (4000 psi), clase de exposición F0 S1 P1 C1, tamaño máximo del agregado 25 mm (1" ASTM Nº 57), consistencia blanda ligeramente armada con malla electrosoldada tipo 6x6 2/2 de acero Grado 70; cono asimétrico prefabricado de concreto simple, con unión rígida machihembrada con junta de goma, de 100 a 60 cm de diámetro interior y 60 cm de altura, resistencia a compresión mayor de 250 kg/cm²; anillo prefabricado de concreto simple, con unión rígida machihembrada con junta de goma, de 100 cm de diámetro interior y 50 cm de altura, resistencia a compresión mayor de 250 kg/cm²; relleno del trasdós del pozo con concreto simple f'c=140 kg/cm² (2000 psi), clase de exposición F0 S0 P0 C0, tamaño máximo del agregado 25 mm (1" ASTM Nº 57), consistencia blanda; con cierre de marco y tapa de fundición carga de rotura 400 kN, instalado en calzadas de calles, incluyendo las peatonales, o zonas de estacionamiento colectivo para todo tipo de vehículos. Incluso material para conexiones y remates, junta expansiva para sellado de juntas y material elastómero para ajuste entre tapa y marco.
Criterio de valoración económica: El precio no incluye la excavación, las bombas de achique ni el relleno perimetral posterior con material de drenaje.
Incluye: Replanteo. Colocación de la malla electrosoldada. Vaciado y compactación del concreto en formación de losa sobre relleno. Montaje. Formación del canal en el fondo del buzón. Ejecución de taladros para el conexionado de los colectores al pozo. Conexionado de los ramales colectores al buzón. Sellado de juntas. Colocación de los pates. Vaciado y compactación del concreto en relleno del trasdós del buzón. Colocación de marco, tapa de registro y accesorios. Comprobación de su correcto funcionamiento.
Criterio de medición de proyecto: Número de unidades previstas, según documentación gráfica de Proyecto.
Criterio de medición de obra: Se medirá el número de unidades realmente ejecutadas según especificaciones de Proyecto.

| Código | Ud | Descripción | Rendimiento | Precio | Importe |
|---|---|---|---|---|---|
| mt10haf100knc | m³ | Concreto f'c=280 kg/cm² (4000 psi), clase de exposición F0 S1 P1 C1, tamaño máximo del agregado 25 mm (1" ASTM Nº 57), consistencia blanda, premezclado, según ACI 318. (material) | 0.45 | 129.23 | 58.154 |
| mt07ame120ii | m² | Malla electrosoldada tipo 6x6 2/2 de acero Grado 70, con varillas lisas espaciadas 15,24x15,24 cm de 6,65 mm de diámetro, según ASTM A 185 y ASTM A 497. (material) | 1.75 | 4.23 | 7.403 |
| mt46phm010b | Ud | Anillo prefabricado de concreto simple, con unión rígida machihembrada con junta de goma, de 100 cm de diámetro interior y 50 cm de altura, resistencia a compresión mayor de 250 kg/cm², para formación de pozo de registro. (material) | 1 | 53.62 | 53.620 |
| mt46phm020b | Ud | Cono asimétrico prefabricado de concreto simple, con unión rígida machihembrada con junta de goma, de 100 a 60 cm de diámetro interior y 60 cm de altura, resistencia a compresión mayor de 250 kg/cm², para formación de pozo de registro. (material) | 1 | 75.73 | 75.730 |
| mt46tpr010q | Ud | Tapa circular con bloqueo mediante tres pestañas y marco de fundición dúctil de 850 mm de diámetro exterior y 100 mm de altura, paso libre de 600 mm, para pozo, carga de rotura 400 kN. Tapa revestida con pintura bituminosa y marco provisto de junta de insonorización de polietileno y dispositivo de seguridad. (material) | 1 | 155.74 | 155.740 |
| mt46phm050 | Ud | Pate de polipropileno conformado en U, para pozo, de 330x160 mm, sección transversal de D=25 mm. (material) | 4 | 6.3 | 25.200 |
| mt10hmf100afb | m³ | Concreto simple f'c=140 kg/cm² (2000 psi), clase de exposición F0 S0 P0 C0, tamaño máximo del agregado 25 mm (1" ASTM Nº 57), consistencia blanda, premezclado, según ACI 318. (material) | 1.35 | 109.79 | 148.217 |
| mt46phm060 | m | Junta expansiva de estructura maciza. (material) | 1 | 4.35 | 4.350 |
| mq04cag010a | h | Camión con grúa de hasta 6 t. (maquinaria) | 0.2 | 64.3 | 12.860 |
| mo020 | h | Albañil especializado en mampostería. (mano de obra) | 3.872 | 17.13 | 66.327 |
| mo113 | h | Peón de albañilería. (mano de obra) | 2.012 | 10.57 | 21.267 |
| % | % | Herramientas | 2 % | 628.868 | 12.577 |
|  |  | Costes directos |  |  | 641.445 |

Residuos:
- colocación: mt10haf100knc; factor de residuo 0.00137209
- colocación: mt07ame120ii; factor de residuo 0.0202565
- colocación: mt46phm010b; factor de residuo 0.0083
- colocación: mt46phm020b; factor de residuo 0.0083
- colocación: mt10hmf100afb; factor de residuo 0.00149471

## Recursos

**mt10haf100knc** m³ Concreto f'c=280 kg/cm² (4000 psi)
Datos técnicos: Coste energético 2208.000 MJ; Emisión de CO2 253.000 kg; Código LER 17 01 01; Masa del elemento 2300 kg; Volumen 1.533333 m3

**mt07ame120ii** m² Malla electrosoldada tipo 6x6 2/2 de acero Grado 70
Datos técnicos: Coste energético 36.174 MJ; Emisión de CO2 1.877 kg; Código LER 17 04 05; Masa del elemento 3.68 kg; Volumen 0.001752 m3

**mt46phm010b** Ud Anillo prefabricado de concreto simple
Datos técnicos: Coste energético 347.314 MJ; Emisión de CO2 45.232 kg; Código LER 17 01 01; Masa del elemento 348 kg; Volumen 0.232 m3
Residuos:
- embalaje: re170201 Madera. (componente de residuo); rendimiento 0.017 kg; Código LER 17 02 01; Masa del elemento 1 kg; Volumen 0.000909 m3
- embalaje: re170203 Plástico. (componente de residuo); rendimiento 0.005 kg; Código LER 17 02 03; Masa del elemento 1 kg; Volumen 0.001667 m3

**mt46phm020b** Ud Cono asimétrico prefabricado de concreto simple
Datos técnicos: Coste energético 461.164 MJ; Emisión de CO2 60.182 kg; Código LER 17 01 01; Masa del elemento 463 kg; Volumen 0.308667 m3
Residuos:
- embalaje: re170201 Madera; rendimiento 0.017 kg
- embalaje: re170203 Plástico; rendimiento 0.005 kg

**mt46tpr010q** Ud Tapa circular con bloqueo mediante tres pestañas y marco de fundición dúctil de 850 mm de diámetro exterior y 100 mm de
Datos técnicos: Coste energético 1381.150 MJ; Emisión de CO2 86.132 kg
Residuos:
- embalaje: re150101 Envases de papel y cartón. (componente de residuo); rendimiento 0.074 kg; Código LER 15 01 01; Masa del elemento 1 kg; Volumen 0.001333 m3

**mt46phm050** Ud Pate de polipropileno conformado en U, para pozo, de 330x160 mm, sección transversal de D=25 mm
Datos técnicos: Coste energético 14.190 MJ; Emisión de CO2 0.650 kg
Residuos:
- embalaje: re150101 Envases de papel y cartón; rendimiento 0.076 kg

**mt10hmf100afb** m³ Concreto simple f'c=140 kg/cm² (2000 psi)
Datos técnicos: Coste energético 1840.000 MJ; Emisión de CO2 230.000 kg; Código LER 17 01 01; Masa del elemento 2300 kg; Volumen 1.533333 m3

**mt46phm060** m Junta expansiva de estructura maciza
Datos técnicos: Coste energético 57.746 MJ; Emisión de CO2 2.516 kg
