# Canaleta de drenaje

- Propiedad del archivo: CYPE Ingenieros S.A.
- Formato: FIEBDC-3/2016
- Programa: Generador de precios de la construcción. CYPE Ingenieros, S.A.
- Fecha: 06/11/2025
- Ámbito geográfico: Panamá
- Divisa: USD
- Costes indirectos: 3 %
- Gastos generales: 13 %
- Beneficio industrial: 6 %
- IVA: 13 %

## A Acondicionamiento del terreno

### AS Red de desagüe

#### ASI Sistemas de drenaje del terreno

**ASI050** m Canaleta de drenaje.
Canaleta prefabricada de concreto polímero, de 1000 mm de longitud, 127 mm de ancho exterior, 100 mm de ancho interior y 95 mm de altura, con rejilla nervada de acero galvanizado, carga de rotura 15 kN, con sistema de fijación rápida por presión, colocada sobre losa sobre relleno de concreto simple f'c=210 kg/cm² (3000 psi), clase de exposición F0 S0 P0 C0, tamaño máximo del agregado 25 mm (1" ASTM Nº 57), consistencia blanda de 10 cm de espesor. Incluso accesorios de montaje, piezas especiales y elementos de sujeción.
Criterio de valoración económica: El precio no incluye la excavación.
Incluye: Replanteo del recorrido de la canaleta de drenaje. Vaciado y compactación del concreto en formación de losa sobre relleno. Montaje, conexionado y comprobación de su correcto funcionamiento. Colocación de la rejilla.
Criterio de medición de proyecto: Longitud medida en proyección horizontal, según documentación gráfica de Proyecto.
Criterio de medición de obra: Se medirá, en proyección horizontal, la longitud realmente ejecutada según especificaciones de Proyecto.

| Código | Ud | Descripción | Rendimiento | Precio | Importe |
|---|---|---|---|---|---|
| mt10hmf100anb | m³ | Concreto simple f'c=210 kg/cm² (3000 psi), clase de exposición F0 S0 P0 C0, tamaño máximo del agregado 25 mm (1" ASTM Nº 57), consistencia blanda, premezclado, según ACI 318. (material) | 0.039 | 124.33 | 4.849 |
| mt11can020d | Ud | Canaleta prefabricada de concreto polímero, de 1000 mm de longitud, 127 mm de ancho exterior, 100 mm de ancho interior y 95 mm de altura, con rejilla nervada de acero galvanizado, carga de rotura 15 kN, con sistema de fijación rápida por presión, incluso piezas especiales y elementos de sujeción. (material) | 1 | 21.73 | 21.730 |
| mt11var020 | Ud | Kit de accesorios de montaje, piezas especiales y elementos de sujeción, para sistema sanitario. (material) | 3 | 1.08 | 3.240 |
| mo020 | h | Albañil especializado en mampostería. (mano de obra) | 0.408 | 18.63 | 7.601 |
| mo113 | h | Peón de albañilería. (mano de obra) | 0.426 | 11.49 | 4.895 |
| % | % | Herramientas | 2 % | 42.315 | 0.846 |
|  |  | Costes directos |  |  | 43.161 |

Residuos:
- colocación: mt10hmf100anb; factor de residuo 0.00141737

## Recursos

**mt10hmf100anb** m³ Concreto simple f'c=210 kg/cm² (3000 psi)
Datos técnicos: Coste energético 1840.000 MJ; Emisión de CO2 230.000 kg; Código LER 17 01 01; Masa del elemento 2300 kg; Volumen 1.533333 m3

**mt11can020d** Ud Canaleta prefabricada de concreto polímero
Datos técnicos: Coste energético 509.551 MJ; Emisión de CO2 20.710 kg
Residuos:
- embalaje: re170201 Madera. (componente de residuo); rendimiento 0.039 kg; Código LER 17 02 01; Masa del elemento 1 kg; Volumen 0.000909 m3
- embalaje: re170203 Plástico. (componente de residuo); rendimiento 0.002 kg; Código LER 17 02 03; Masa del elemento 1 kg; Volumen 0.001667 m3
