# Transporte, puesta en obra y retirada de equipo completo de equipo y equipo y maquinaria para hinca de tablestacas

- Propiedad del archivo: CYPE Ingenieros S.A.
- Formato: FIEBDC-3/2016
- Programa: Generador de precios de la construcción. CYPE Ingenieros, S.A.
- Fecha: 03/04/2024
- Ámbito geográfico: Panamá
- Divisa: USD
- Costes indirectos: 3 %
- Gastos generales: 13 %
- Beneficio industrial: 6 %
- IVA: 13 %

## C Fundaciones

### CT Tablestacas

#### CTA Pantallas autoportantes

**CTA001** Ud Transporte, puesta en obra y retirada de equipo completo de equipo y equipo y maquinaria para hinca de tablestacas.
Transporte, puesta en obra y retirada de equipo completo de vibrohincador-extractor hidráulico, para hinca de tablestacas metálicas en el terreno, con carácter provisional o definitivo, a una distancia de hasta 50 km.
Criterio de valoración económica: El precio incluye el desplazamiento a la obra del personal especializado.
Incluye: Transporte a la obra. Montaje del equipo. Desmontaje del equipo. Retirada del equipo.
Criterio de medición de proyecto: Número de unidades previstas, según documentación gráfica de Proyecto.
Criterio de medición de obra: Se medirá el número de unidades realmente ejecutadas según especificaciones de Proyecto.

| Código | Ud | Descripción | Rendimiento | Precio | Importe |
|---|---|---|---|---|---|
| mq03tab030a | Ud | Transporte, puesta en obra y retirada de martillo percutor de doble efecto, con motor, para hinca y extracción de tablestacas recuperables, a una distancia de hasta 50 km. (maquinaria) | 1 | 11522.77 | 11522.770 |
| % | % | Herramientas | 2 % | 11522.770 | 230.455 |
|  |  | Costes directos |  |  | 11753.225 |
