# Demolición de pared interior interior de mampostería revestida

- Propiedad del archivo: CYPE Ingenieros S.A.
- Formato: FIEBDC-3/2016
- Programa: Generador de precios de la construcción. CYPE Ingenieros, S.A.
- Fecha: 03/04/2024
- Ámbito geográfico: Panamá
- Divisa: USD
- Costes indirectos: 3 %
- Gastos generales: 13 %
- Beneficio industrial: 6 %
- IVA: 13 %

## D Demoliciones

### DP Paredes

#### DPT Paredes interiores de mampostería

**DPT020** m² Demolición de pared interior interior de mampostería revestida.
Demolición de pared interior interior de mampostería revestida, formada por ladrillo hueco sencillo de 4/5 cm de espesor, con medios manuales, sin afectar a la estabilidad de los elementos constructivos contiguos, y carga manual sobre camión o contenedor.
Criterio de valoración económica: El precio incluye el desmontaje previo de las hojas de la carpintería.
Incluye: Demolición de la mampostería y sus revestimientos. Fragmentación de los escombros en piezas manejables. Retirada y acopio de escombros. Limpieza de los restos de obra. Carga manual de escombros sobre camión o contenedor.
Criterio de medición de proyecto: Superficie medida según documentación gráfica de Proyecto.
Criterio de medición de obra: Se medirá la superficie realmente demolida según especificaciones de Proyecto.

| Código | Ud | Descripción | Rendimiento | Precio | Importe |
|---|---|---|---|---|---|
| mo113 | h | Peón de albañilería. (mano de obra) | 0.225 | 10.59 | 2.383 |
| % | % | Herramientas | 2 % | 2.383 | 0.048 |
|  |  | Costes directos |  |  | 2.431 |

Residuos:
- demolición: ruo170101 Hormigón (hormigones, morteros y prefabricados). (componente de residuo); rendimiento 20.9 kg; Código LER 17 01 01; Masa del elemento 1 kg; Volumen 0.000667 m3
- demolición: ruo170102 Ladrillos. (componente de residuo); rendimiento 29.349 kg; Código LER 17 01 02; Masa del elemento 1 kg; Volumen 0.0008 m3
- demolición: ruo170103 Tejas y materiales cerámicos. (componente de residuo); rendimiento 5.52 kg; Código LER 17 01 03; Masa del elemento 1 kg; Volumen 0.0008 m3
- demolición: ruo170203 Plástico. (componente de residuo); rendimiento 0.184 kg; Código LER 17 02 03; Masa del elemento 1 kg; Volumen 0.001667 m3
- demolición: ruo170407 Metales mezclados. (componente de residuo); rendimiento 0.347 kg; Código LER 17 04 07; Masa del elemento 1 kg; Volumen 0.000667 m3
- demolición: ruo170411 Cables distintos de los especificados en el código 17 04 10. (componente de residuo); rendimiento 0.171 kg; Código LER 17 04 11; Masa del elemento 1 kg; Volumen 0.000667 m3
- demolición: ruo170802 Materiales de construcción a partir de yeso distintos de los especificados en el código 17 08 01. (componente de residuo); rendimiento 17.25 kg; Código LER 17 08 02; Masa del elemento 1 kg; Volumen 0.001 m3
