# Demolición de peldañeado de concreto y de su revestimiento de terrazo, con martillo neumático, y carga manual de escombros sobre camión o contenedor

- Propiedad del archivo: CYPE INGENIEROS, S.A.
- Formato: FIEBDC-3/2002
- Ámbito geográfico: Panamá
- Costes indirectos: 3.00 %
- Gastos generales: 13.00 %
- Beneficio industrial: 6.00 %
- IVA: 13.00 %

**DRE010** m Demolición de peldañeado de concreto y de su revestimiento de terrazo, con martillo neumático, y carga manual de escombros sobre camión o contenedor.
Demolición de peldañeado de concreto y de su revestimiento de terrazo, con martillo neumático, eliminándolo totalmente sin deteriorar la superficie de la losa de escalera, que quedará al descubierto. Incluso parte proporcional de limpieza, acopio, retirada y carga manual de escombros sobre camión o contenedor.
Incluye: Demolición del peldañeado y su revestimiento. Retirada y acopio de escombros. Limpieza de los restos de obra. Carga de escombros sobre camión o contenedor.
Criterio de medición de proyecto: Longitud medida según documentación gráfica de Proyecto.
Criterio de medición de obra: Se medirá la longitud realmente demolida según especificaciones de Proyecto.

| Código | Ud | Descripción | Rendimiento | Precio | Importe |
|---|---|---|---|---|---|
| mq05mai030 | h | Martillo neumático. (maquinaria) | 0.102 | 3.31 | 0.34 |
| mq05pdm110 | h | Compresor portátil diesel media presión 10 m³/min. (maquinaria) | 0.102 | 5.61 | 0.57 |
| mo112 | h | Ayudante de albañilería. (mano de obra) | 0.419 | 4.25 | 1.78 |
| % | % | Costes directos complementarios | 2 % | 2.69 | 0.05 |
|  |  | Costes directos |  |  | 2.74 |
