# Acero A 572 Grado 50 en columnas, con piezas empresilladas formadas por perfiles laminados en caliente con uniones soldadas

- Propiedad del archivo: CYPE INGENIEROS, S.A.
- Formato: FIEBDC-3/2002
- Ámbito geográfico: Panamá
- Divisa: USD
- Costes indirectos: 3.00 %
- Gastos generales: 13.00 %
- Beneficio industrial: 6.00 %
- IVA: 13.00 %

**EAS010** kg Acero A 572 Grado 50 en columnas, con piezas empresilladas formadas por perfiles laminados en caliente con uniones soldadas.
Suministro y montaje de acero laminado A 572 Grado 50, en perfiles laminados en caliente, piezas empresilladas para columnas, mediante uniones soldadas. Trabajado y montado en taller, con preparación de superficies en grado SA21/2 según ISO 8501-1 y aplicación posterior de dos manos de imprimación con un espesor mínimo de película seca de 30 micras por mano, excepto en la zona en que deban realizarse soldaduras en obra, en una distancia de 100 mm desde el borde de la soldadura. Incluso parte proporcional de preparación de bordes, soldaduras, cortes, piezas especiales, placas de arranque y transición de columna inferior a superior, mortero sin retracción para retacado de placas, despuntes y reparación en obra de cuantos desperfectos se originen por razones de transporte, manipulación o montaje, con el mismo grado de preparación de superficies e imprimación.
Incluye: Limpieza y preparación del plano de apoyo. Replanteo y marcado de los ejes. Colocación y fijación provisional de la columna. Aplomado y nivelación. Ejecución de las uniones. Reparación de defectos superficiales.
Criterio de medición de proyecto: Peso nominal medido según documentación gráfica de Proyecto.
Criterio de medición de obra: Se determinará, a partir del peso obtenido en báscula oficial de las unidades llegadas a obra, el peso de las unidades realmente ejecutadas según especificaciones de Proyecto.

| Código | Ud | Descripción | Rendimiento | Precio | Importe |
|---|---|---|---|---|---|
| mt07ala000r | kg | Acero laminado A 572 Grado 50, en perfiles laminados en caliente, según ASTM A 572, piezas empresilladas, para aplicaciones estructurales. (material) | 1.050 | 1.55 | 1.63 |
| mt27pfi010 | l | Imprimación de secado rápido, formulada con resinas alquídicas modificadas y fosfato de zinc. (material) | 0.050 | 6.96 | 0.35 |
| mq08sol020 | h | Equipo y elementos auxiliares para soldadura eléctrica. (maquinaria) | 0.015 | 3.32 | 0.05 |
| mo047 | h | Armador. (mano de obra) | 0.025 | 10.14 | 0.25 |
| mo094 | h | Principiante de armador. (mano de obra) | 0.025 | 6.41 | 0.16 |
| % | % | Herramientas | 2 % | 2.44 | 0.05 |
|  |  | Costes directos |  |  | 2.49 |
