# Anclaje mecánico con tornillo de cabeza plana con estrella interior de seis puntas para llave Torx

- Propiedad del archivo: CYPE INGENIEROS, S.A.
- Formato: FIEBDC-3/2002
- Ámbito geográfico: Panamá
- Divisa: USD
- Costes indirectos: 3.00 %
- Gastos generales: 13.00 %
- Beneficio industrial: 6.00 %
- IVA: 13.00 %

**EHW005** Ud Anclaje mecánico con tornillo de cabeza plana con estrella interior de seis puntas para llave Torx, de acero galvanizado, 6x100, de 6 mm de diámetro y 100 mm de longitud, con tres opciones de empotramiento, atornillado directamente en la perforación de 6 mm de diámetro y 50, 54 ó 64 mm de profundidad mínima, realizada mediante taladro con martillo percutor y broca, sobre elemento fisurado o no fisurado, de concreto de 20 N/mm² de resistencia característica mínima y 50 N/mm² de resistencia característica máxima.
Anclaje mecánico con tornillo de cabeza plana con estrella interior de seis puntas para llave Torx, de acero galvanizado, 6x100, de 6 mm de diámetro y 100 mm de longitud, con tres opciones de empotramiento, atornillado directamente en la perforación de 6 mm de diámetro y 50, 54 ó 64 mm de profundidad mínima, realizada mediante taladro con martillo percutor y broca, sobre elemento fisurado o no fisurado, de concreto de 20 N/mm² de resistencia característica mínima y 50 N/mm² de resistencia característica máxima. Incluso replanteo, realización de la perforación mediante taladro con martillo percutor y broca de tamaño adecuado, limpieza del polvo resultante en la perforación, con aire a presión, colocación de la pieza a fijar, colocación del tornillo y atornillado directamente en la perforación, con el útil indicado por el fabricante, y limpieza de los restos sobrantes.
Incluye: Replanteo de la posición del anclaje. Ejecución de la perforación. Limpieza del polvo resultante. Colocación de la pieza a fijar. Colocación del tornillo y atornillado del mismo. Limpieza de los restos sobrantes.
Criterio de medición de proyecto: Número de unidades previstas, según documentación gráfica de Proyecto.
Criterio de medición de obra: Se medirá el número de unidades realmente ejecutadas según especificaciones de Proyecto.

| Código | Ud | Descripción | Rendimiento | Precio | Importe |
|---|---|---|---|---|---|
| mt26ahi113e | Ud | Anclaje mecánico con tornillo de cabeza plana con estrella interior de seis puntas para llave Torx, de acero galvanizado, 6x100, de 6 mm de diámetro y 100 mm de longitud, con tres opciones de empotramiento, para fijación sobre elementos de concreto, fisurados o no fisurados. (material) | 1.000 | 0.78 | 0.78 |
| mo020 | h | Albañil especializado en mampostería. (mano de obra) | 0.063 | 8.23 | 0.52 |
| mo112 | h | Ayudante de albañilería. (mano de obra) | 0.063 | 5.09 | 0.32 |
| % | % | Herramientas | 2 % | 1.62 | 0.03 |
|  |  | Costes directos |  |  | 1.65 |
