# Revestimiento exterior de fachada ventilada, de placas de cemento. Sistema Placotherm V "PLACO"

- Propiedad del archivo: CYPE Ingenieros S.A.
- Formato: FIEBDC-3/2016
- Programa: Generador de precios de la construcción. CYPE Ingenieros, S.A.
- Fecha: 03/04/2024
- Ámbito geográfico: Panamá
- Divisa: USD
- Costes indirectos: 3 %
- Gastos generales: 13 %
- Beneficio industrial: 6 %
- IVA: 13 %

## F Fachadas y paredes

### FA Fachadas ventiladas

#### FAC Revestimiento exterior de placas de cemento

**FAC020** m² Revestimiento exterior de fachada ventilada, de placas de cemento. Sistema Placotherm V "PLACO".
Revestimiento exterior de fachada ventilada, de placas de cemento de alto rendimiento, Aquaroc 13 "PLACO", de 12,5x1200x900 mm, colocación con tornillos, mediante el sistema Placotherm V Aquaroc "PLACO" con DAU nº 14/089 B, sobre subestructura soporte de aluminio extruido de montantes verticales de perfiles en T y en L, de 1,8 mm de espesor con una modulación de 600 mm; impermeabilización con lámina altamente transpirable impermeable al agua de lluvia, Placotherm Estándar, capa base de mortero polimérico de altas prestaciones reforzado con fibras, Placotherm Base, color blanco, compuesto de cemento blanco, cargas minerales, resinas hidrófugas redispersables, fibras y aditivos especiales armado con malla de refuerzo CMALL 160 y capa de acabado de mortero orgánico Webertene Advance XS "WEBER", color a elegir, gama Estándar, acabado gota, con un tamaño máximo de partícula de 0,5 mm, a base de siloxanos, cargas minerales, pigmentos resistentes a los rayos UV, fungicidas y aditivos especiales sobre imprimación reguladora de la absorción Webertene Primer "WEBER". Incluso ménsulas de sustentación y de retención para la fijación de la subestructura soporte, tornillería para la fijación de las placas, fijaciones para el anclaje de los perfiles, mortero Placotherm Base y cinta CMALL 160 "PLACO", para el tratamiento de juntas, perfil de PVC con malla de fibra de vidrio antiálcalis, Perfil Goteo "PLACO", para remate de dinteles, y cinta adhesiva de doble cara para la fijación de la lámina altamente transpirable.
Criterio de valoración económica: El precio no incluye el aislamiento térmico.
Incluye: Limpieza y preparación de la superficie soporte. Replanteo de las juntas de dilatación y paños de trabajo. Replanteo del despiece del revestimiento y de los puntos de anclaje de la subestructura soporte. Fijación de las ménsulas al soporte base. Fijación de la subestructura soporte a la hoja principal y a la losa. Colocación y fijación provisional de la impermeabilización. Colocación y atornillado de las placas a la subestructura soporte. Tratamiento de juntas. Realización de todos los trabajos necesarios para la resolución de los huecos. Colocación del perfil para remate de dinteles. Extendido de la capa de mortero base y colocación de la malla de refuerzo. Aplicación de la imprimación. Aplicación de la capa de acabado.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12ple300a | Ud | Ménsula de sustentación de aluminio extruido de aleación 6063 y tratamiento térmico T66, con aislamiento de polipropileno de 5 mm de espesor, para rotura de puente térmico, "PLACO", de 65 mm de longitud. (material) | 0.46 | 9.13 | 4.200 |
| mt12ple310a | Ud | Ménsula de retención de aluminio extruido de aleación 6063 y tratamiento térmico T66, con aislamiento de polipropileno de 5 mm de espesor, para rotura de puente térmico, "PLACO", de 65 mm de longitud. (material) | 1.39 | 7.04 | 9.786 |
| mt12plt100 | Ud | Taco de nylon con tornillo de acero galvanizado con cabeza hexagonal, "PLACO", de 10 mm de diámetro y 80 mm de longitud, para fijación de ménsulas. (material) | 2.315 | 1.6 | 3.704 |
| mt12plp300 | m | Perfil en T de aluminio extruido de aleación 6063 y tratamiento térmico T-66, "PLACO", de 1,8 mm de espesor, suministrado en barras de 6 m de longitud. (material) | 0.83 | 12.61 | 10.466 |
| mt12plp310 | m | Perfil en L de aluminio extruido de aleación 6063 y tratamiento térmico T-66, "PLACO", de 1,8 mm de espesor, suministrado en barras de 6 m de longitud. (material) | 0.83 | 9.96 | 8.267 |
| mt12plt060 | Ud | Tornillo autotaladrante de acero inoxidable "PLACO", con cabeza hexagonal, de 19 mm de longitud. (material) | 4.63 | 0.68 | 3.148 |
| mt15mvp010a | m | Lámina altamente transpirable impermeable al agua de lluvia, Placotherm Estándar "PLACO", de 175 µm de espesor y 60 g/m², de 0,01 m de espesor de aire equivalente frente a la difusión de vapor de agua, permeabilidad al aire 2 m³/h·m² a 50 Pa, (Euroclase E de reacción al fuego), suministrada en rollos de 1,50x50 m. (material) | 1.1 | 3.86 | 4.246 |
| mt12plq010a | m² | Placa de cemento de alto rendimiento, Aquaroc 13 "PLACO", de 12,5x1200x900 mm. (material) | 1.05 | 40.76 | 42.798 |
| mt12plq020b | Ud | Tornillo THTPF 38 "PLACO", con cabeza de trompeta, de 38 mm de longitud, para instalación de placas de cemento sobre perfiles. (material) | 20 | 0.09 | 1.800 |
| mt28mpp010a | kg | Mortero polimérico de altas prestaciones reforzado con fibras, Placotherm Base, "PLACO", color blanco, compuesto de cemento blanco, cargas minerales, resinas hidrófugas redispersables, fibras y aditivos especiales, para aplicar con llana, para tratamiento de juntas y plastecido superficial de placas en sistemas Placotherm, resistencia a compresión de 3 a 7,5 N/mm², absorción de agua por capilaridad menor de 0,2 kg/m² min½. (material) | 4.6 | 1.21 | 5.566 |
| mt28fvp010a | m | Cinta de juntas de malla de fibra de vidrio antiálcalis, CMALL 160 "PLACO", de 160 g/m² de masa superficial, de 100 mm de anchura y 0,52 mm de espesor, suministrada en rollos de 50 m de longitud. (material) | 2.1 | 0.41 | 0.861 |
| mt28fvp020a | m | Malla de refuerzo de fibra de vidrio antiálcalis, CMALL 160 "PLACO", de 160 g/m² de masa superficial, de 1,1 m de anchura y 0,52 mm de espesor, suministrada en rollos de 50 m de longitud. (material) | 1.1 | 3.65 | 4.015 |
| mt28fvp050 | m | Perfil de PVC con malla de fibra de vidrio antiálcalis, Perfil Goteo "PLACO", para remate de dinteles, suministrado en barras de 2,5 m de longitud. (material) | 0.17 | 4.15 | 0.706 |
| mt28pcc010c | l | Imprimación reguladora de la absorción Webertene Primer "WEBER", color a elegir, gama Estándar, a base de copolímeros acrílicos, cargas minerales y aditivos especiales, impermeable al agua de lluvia y permeable al vapor de agua. (material) | 0.45 | 9.44 | 4.248 |
| mt28esc090c | kg | Mortero orgánico Webertene Advance XS "WEBER", color a elegir, gama Estándar, acabado gota, a base de siloxanos, cargas minerales, pigmentos resistentes a los rayos UV, fungicidas y aditivos especiales. (material) | 1.5 | 5.79 | 8.685 |
| mt15pdw100a | m | Cinta adhesiva de doble cara, con adhesivo acrílico, de 50 mm de anchura, con resistencia a los rayos UV, rango de temperatura de trabajo de -20 a 100°C, suministrada en rollos de 50 m de longitud. (material) | 1.6 | 1.51 | 2.416 |
| mo052 | h | Montador de sistemas de fachadas prefabricadas. (mano de obra) | 0.727 | 17.64 | 12.824 |
| mo099 | h | Principiante de montador de sistemas de fachadas prefabricadas. (mano de obra) | 0.727 | 11.01 | 8.004 |
| % | % | Herramientas | 2 % | 135.740 | 2.715 |
|  |  | Costes directos |  |  | 138.455 |

Residuos:
- colocación: mt12plt100; factor de residuo 0.00122727
- colocación: mt12plp300; factor de residuo 0.048
- colocación: mt12plp310; factor de residuo 0.048
- colocación: mt12plt060 Tornillo autotaladrante de acero inoxidable "PLACO", con cabeza hexagonal, de 19 mm de longitud; factor de residuo 0.0176923
- colocación: mt15mvp010a; factor de residuo 0.0691837
- colocación: mt12plq010a Placa de cemento de alto rendimiento, Aquaroc 13 "PLACO", de 12,5x1200x900 mm; factor de residuo 0.0248
- colocación: mt12plq020b; factor de residuo 0.005
- colocación: mt28mpp010a; factor de residuo 0.013332
- colocación: mt28fvp010a; factor de residuo 0.055
- colocación: mt28fvp020a; factor de residuo 0.0548011
- colocación: mt28fvp050; factor de residuo 0.048
- colocación: mt28esc090c; factor de residuo 0.0066

## Recursos

**mt12plt100** Ud Taco de nylon con tornillo de acero galvanizado con cabeza hexagonal
Datos técnicos: Coste energético 0.836 MJ; Emisión de CO2 0.068 kg; Código LER 17 04 05; Masa del elemento 0.022 kg; Volumen 0.00001 m3
Residuos:
- embalaje: re150101 Envases de papel y cartón. (componente de residuo); rendimiento 0.002 kg; Código LER 15 01 01; Masa del elemento 1 kg; Volumen 0.001333 m3
- embalaje: re170203 Plástico. (componente de residuo); rendimiento 0.001 kg; Código LER 17 02 03; Masa del elemento 1 kg; Volumen 0.001667 m3

**mt12plp300** m Perfil en T de aluminio extruido de aleación 6063 y tratamiento térmico T-66
Datos técnicos: Coste energético 91.164 MJ; Emisión de CO2 6.698 kg; Código LER 17 04 02; Masa del elemento 0.81 kg; Volumen 0.00054 m3
Residuos:
- embalaje: re170203 Plástico; rendimiento 0.005 kg

**mt12plp310** m Perfil en L de aluminio extruido de aleación 6063 y tratamiento térmico T-66
Datos técnicos: Coste energético 60.937 MJ; Emisión de CO2 4.474 kg; Código LER 17 04 02; Masa del elemento 0.54 kg; Volumen 0.00036 m3
Residuos:
- embalaje: re170203 Plástico; rendimiento 0.005 kg

**mt12plt060** Ud Tornillo autotaladrante de acero inoxidable "PLACO", con cabeza hexagonal, de 19 mm de longitud
Datos técnicos: Coste energético 2.484 MJ; Emisión de CO2 0.129 kg; Código LER 17 04 05; Masa del elemento 0.0013 kg
Residuos:
- embalaje: re170203 Plástico; rendimiento 0.025 kg

**mt15mvp010a** m Lámina altamente transpirable impermeable al agua de lluvia
Datos técnicos: Coste energético 9.636 MJ; Emisión de CO2 0.478 kg; Código LER 17 02 03; Masa del elemento 0.098 kg; Volumen 0.000163 m3
Residuos:
- embalaje: re170203 Plástico; rendimiento 0.001 kg

**mt12plq010a** m² Placa de cemento de alto rendimiento, Aquaroc 13 "PLACO", de 12,5x1200x900 mm
Datos técnicos: Coste energético 0.793 MJ; Emisión de CO2 2.044 kg; Código LER 17 01 01; Masa del elemento 13.5 kg; Volumen 0.009 m3
Residuos:
- embalaje: re170203 Plástico; rendimiento 0.004 kg

**mt12plq020b** Ud Tornillo THTPF 38 "PLACO"
Datos técnicos: Coste energético 0.020 MJ; Emisión de CO2 0.002 kg; Código LER 17 04 05; Masa del elemento 0.002 kg
Residuos:
- embalaje: re150101 Envases de papel y cartón; rendimiento 0.001 kg

**mt28mpp010a** kg Mortero polimérico de altas prestaciones reforzado con fibras
Datos técnicos: Coste energético 3.340 MJ; Emisión de CO2 0.250 kg; Código LER 17 01 01; Masa del elemento 1 kg; Volumen 0.000667 m3

**mt28fvp010a** m Cinta de juntas de malla de fibra de vidrio antiálcalis
Datos técnicos: Coste energético 1.215 MJ; Emisión de CO2 0.060 kg; Código LER 17 02 03; Masa del elemento 0.016 kg; Volumen 0.000027 m3
Residuos:
- embalaje: re170203 Plástico; rendimiento 0.001 kg

**mt28fvp020a** m Malla de refuerzo de fibra de vidrio antiálcalis
Datos técnicos: Coste energético 12.408 MJ; Emisión de CO2 0.609 kg; Código LER 17 02 03; Masa del elemento 0.176 kg; Volumen 0.000293 m3
Residuos:
- embalaje: re170203 Plástico; rendimiento 0.001 kg

**mt28fvp050** m Perfil de PVC con malla de fibra de vidrio antiálcalis
Datos técnicos: Coste energético 11.900 MJ; Emisión de CO2 0.855 kg; Código LER 17 02 03; Masa del elemento 0.2 kg; Volumen 0.000333 m3
Residuos:
- embalaje: re170203 Plástico; rendimiento 0.005 kg

**mt28esc090c** kg Mortero orgánico Webertene Advance XS "WEBER"
Datos técnicos: Coste energético 4.268 MJ; Emisión de CO2 0.262 kg; Código LER 17 01 01; Masa del elemento 1 kg; Volumen 0.000667 m3
Residuos:
- embalaje: re150101 Envases de papel y cartón; rendimiento 0.014 kg
