# Bastidor metálico, W221 "KNAUF", como soporte de lavamanos suspendido, fijado sobre el sistema de pared interior técnico "KNAUF"

- Propiedad del archivo: CYPE INGENIEROS, S.A.
- Formato: FIEBDC-3/2002
- Ámbito geográfico: Panamá
- Divisa: USD
- Costes indirectos: 3.00 %
- Gastos generales: 13.00 %
- Beneficio industrial: 6.00 %
- IVA: 13.00 %

**FBY017** Ud Bastidor metálico, W221 "KNAUF", como soporte de lavamanos suspendido, fijado sobre el sistema de pared interior técnico "KNAUF".
Suministro y montaje de bastidor metálico, W221 "KNAUF", como soporte de lavamanos suspendido, fijado sobre el sistema de pared interior técnico "KNAUF", de 575 mm de anchura y 1050 mm de altura. Incluso anclajes, abrazaderas y varillas roscadas de conexión.
Incluye: Replanteo. Colocación, nivelación y fijación del elemento.
Criterio de medición de proyecto: Número de unidades previstas, según documentación gráfica de Proyecto.
Criterio de medición de obra: Se medirá el número de unidades realmente colocadas según especificaciones de Proyecto.

| Código | Ud | Descripción | Rendimiento | Precio | Importe |
|---|---|---|---|---|---|
| mt30ask030 | Ud | Bastidor metálico, W221 "KNAUF", como soporte de lavamanos suspendido, para fijar sobre el sistema de pared interior técnico "KNAUF", de 575 mm de anchura y 1050 mm de altura, con anclajes, abrazaderas y varillas roscadas de conexión. (material) | 1.000 | 187.93 | 187.93 |
| mo053 | h | Montador de prefabricados interiores. (mano de obra) | 0.420 | 8.51 | 3.57 |
| mo100 | h | Principiante de montador de prefabricados interiores. (mano de obra) | 0.420 | 5.20 | 2.18 |
| % | % | Herramientas | 2 % | 193.68 | 3.87 |
|  |  | Costes directos |  |  | 197.55 |
