# Pared interior de láminas de yeso, de seguridad. Sistema "KNAUF"

- Propiedad del archivo: CYPE Ingenieros S.A.
- Formato: FIEBDC-3/2016
- Programa: Generador de precios de la construcción. CYPE Ingenieros, S.A.
- Fecha: 03/04/2024
- Ámbito geográfico: Panamá
- Divisa: USD
- Costes indirectos: 3 %
- Gastos generales: 13 %
- Beneficio industrial: 6 %
- IVA: 13 %

## F Fachadas y paredes

### FB Paredes interiores de entramado autoportante

#### FBY De láminas de yeso

**FBY018** m² Pared interior de láminas de yeso, de seguridad. Sistema "KNAUF".
Pared interior múltiple W118.es "KNAUF" (12,5+12,5+12,5+100+12,5+12,5+12,5)/300 (100) (6 Standard (A)), de seguridad, de 175 mm de espesor total, con nivel de calidad del acabado Q2, formado por una estructura simple de perfiles de lámina de acero galvanizado de 100 mm de anchura, a base de montantes (elementos verticales) separados 300 mm entre sí, con disposición normal "N" y canales (elementos horizontales), a la que se atornillan seis placas en total (tres placas tipo Standard (A) en cada cara, de 12,5 mm de espesor cada placa). Incluso banda acústica de dilatación autoadhesiva "KNAUF"; anclajes de canales y parantes metálicos; tornillería para la fijación de las placas y pasta de juntas Jointfiller 24H "KNAUF", cinta microperforada de papel "KNAUF".
Criterio de valoración económica: El precio incluye la resolución de encuentros y puntos singulares, pero no incluye el aislamiento a colocar entre los montantes.
Incluye: Replanteo y trazado en la losa inferior y en el superior de los paredes interiores a realizar. Colocación de banda de estanqueidad y canales inferiores, sobre piso terminado o base de asiento. Colocación de banda de estanqueidad y canales superiores, bajo losas. Colocación y fijación de los montantes sobre los elementos horizontales. Corte de las placas. Fijación de las placas para el cierre de una de las caras del pared interior. Fijación de las placas para el cierre de la segunda cara del pared interior. Replanteo de las cajas para alojamiento de materiales eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020d | m | Banda acústica de dilatación, autoadhesiva, de espuma de poliuretano de celdas cerradas "KNAUF", de 3,2 mm de espesor y 95 mm de anchura, resistencia térmica 0,10 m²K/W, conductividad térmica 0,032 W/(mK). (material) | 1.2 | 0.63 | 0.756 |
| mt12pfk020e | m | Canal 100/35 "KNAUF" de acero galvanizado. (material) | 0.7 | 3.58 | 2.506 |
| mt12pfk010e | m | Montante 100/40 "KNAUF" de acero galvanizado. (material) | 2.75 | 4.22 | 11.605 |
| mt12ppk010aa | m² | Lámina de yeso A / - 1200 / longitud / 12,5 / con los bordes longitudinales afinados, Standard "KNAUF"; Euroclase A2-s1, d0 de reacción al fuego. (material) | 6.3 | 5.75 | 36.225 |
| mt12plp205a | m² | Lámina de acero galvanizado, de 0,6 mm de espesor. (material) | 4.4 | 72.05 | 317.020 |
| mt12ptk010cc | Ud | Tornillo autoperforante TN "KNAUF" 3,5x25. (material) | 17 | 0.01 | 0.170 |
| mt12ptk010ce | Ud | Tornillo autoperforante TN "KNAUF" 3,5x35. (material) | 23 | 0.02 | 0.460 |
| mt12ptk010cg | Ud | Tornillo autoperforante TN "KNAUF" 3,9x55. (material) | 38 | 0.04 | 1.520 |
| mt12psg220 | Ud | Fijación compuesta por taco y tornillo 5x27. (material) | 1.6 | 0.09 | 0.144 |
| mt12pik010e | kg | Pasta de juntas Jointfiller 24H "KNAUF", Euroclase A2-s1, d0 de reacción al fuego, rango de temperatura de trabajo de 5 a 30°C, para aplicación manual con cinta de juntas. (material) | 2.828 | 1.3 | 3.676 |
| mt12pck010a | m | Cinta microperforada de papel "KNAUF" de 50 mm de anchura. (material) | 3.2 | 0.06 | 0.192 |
| mt12pck010d | m | Cinta de papel con refuerzo metálico "KNAUF" de 52 mm de anchura. (material) | 0.3 | 0.59 | 0.177 |
| mo053 | h | Montador de prefabricados interiores. (mano de obra) | 0.405 | 17.64 | 7.144 |
| mo100 | h | Principiante de montador de prefabricados interiores. (mano de obra) | 0.405 | 11.01 | 4.459 |
| % | % | Herramientas | 2 % | 386.054 | 7.721 |
|  |  | Costes directos |  |  | 393.775 |

Residuos:
- colocación: mt12pck020d; factor de residuo 0.06
- colocación: mt12pfk020e Canal 100/35 "KNAUF" de acero galvanizado; factor de residuo 0.013757
- colocación: mt12pfk010e Montante 100/40 "KNAUF" de acero galvanizado; factor de residuo 0.011931
- colocación: mt12ppk010aa; factor de residuo 0.018
- colocación: mt12plp205a Lámina de acero galvanizado, de 0,6 mm de espesor; factor de residuo 0.0053
- colocación: mt12ptk010cc Tornillo autoperforante TN "KNAUF" 3,5x25; factor de residuo 0.00533333
- colocación: mt12ptk010ce Tornillo autoperforante TN "KNAUF" 3,5x35; factor de residuo 0.00526316
- colocación: mt12ptk010cg Tornillo autoperforante TN "KNAUF" 3,9x55; factor de residuo 0.00518519
- colocación: mt12pik010e; factor de residuo 0.03
- colocación: mt12pck010a Cinta microperforada de papel "KNAUF" de 50 mm de anchura; factor de residuo 0.0440299
- colocación: mt12pck010d Cinta de papel con refuerzo metálico "KNAUF" de 52 mm de anchura; factor de residuo 0.044

## Recursos

**mt12pck020d** m Banda acústica de dilatación
Datos técnicos: Coste energético 3.168 MJ; Emisión de CO2 0.154 kg; Código LER 17 06 04; Masa del elemento 0.0213 kg; Volumen 0.000036 m3
Residuos:
- embalaje: re170203 Plástico. (componente de residuo); rendimiento 0.001 kg; Código LER 17 02 03; Masa del elemento 1 kg; Volumen 0.001667 m3

**mt12pfk020e** m Canal 100/35 "KNAUF" de acero galvanizado
Datos técnicos: Coste energético 133.173 MJ; Emisión de CO2 4.079 kg; Código LER 17 04 05; Masa del elemento 1 kg; Volumen 0.000476 m3
Residuos:
- embalaje: re170203 Plástico; rendimiento 0.006 kg

**mt12pfk010e** m Montante 100/40 "KNAUF" de acero galvanizado
Datos técnicos: Coste energético 133.212 MJ; Emisión de CO2 4.081 kg; Código LER 17 04 05; Masa del elemento 1 kg; Volumen 0.000476 m3
Residuos:
- embalaje: re170203 Plástico; rendimiento 0.007 kg

**mt12ppk010aa** m² Lámina de yeso A / - 1200 / longitud / 12,5 / con los bordes longitudinales afinados
Datos técnicos: Coste energético 27.495 MJ; Emisión de CO2 1.302 kg; Código LER 17 08 02; Masa del elemento 8.02 kg; Volumen 0.00802 m3
Residuos:
- embalaje: re170203 Plástico; rendimiento 0.004 kg

**mt12plp205a** m² Lámina de acero galvanizado, de 0,6 mm de espesor
Datos técnicos: Coste energético 940.441 MJ; Emisión de CO2 28.787 kg; Código LER 17 04 05; Masa del elemento 7.07 kg; Volumen 0.003367 m3
Residuos:
- embalaje: re170203 Plástico; rendimiento 0.032 kg

**mt12ptk010cc** Ud Tornillo autoperforante TN "KNAUF" 3,5x25
Datos técnicos: Coste energético 0.015 MJ; Emisión de CO2 0.002 kg; Código LER 17 04 05; Masa del elemento 0.0015 kg
Residuos:
- embalaje: re150101 Envases de papel y cartón. (componente de residuo); rendimiento 0.001 kg; Código LER 15 01 01; Masa del elemento 1 kg; Volumen 0.001333 m3

**mt12ptk010ce** Ud Tornillo autoperforante TN "KNAUF" 3,5x35
Datos técnicos: Coste energético 0.019 MJ; Emisión de CO2 0.002 kg; Código LER 17 04 05; Masa del elemento 0.0019 kg
Residuos:
- embalaje: re150101 Envases de papel y cartón; rendimiento 0.001 kg

**mt12ptk010cg** Ud Tornillo autoperforante TN "KNAUF" 3,9x55
Datos técnicos: Coste energético 0.027 MJ; Emisión de CO2 0.002 kg; Código LER 17 04 05; Masa del elemento 0.0027 kg; Volumen 0.000001 m3
Residuos:
- embalaje: re150101 Envases de papel y cartón; rendimiento 0.001 kg

**mt12pik010e** kg Pasta de juntas Jointfiller 24H "KNAUF"
Datos técnicos: Coste energético 12.798 MJ; Emisión de CO2 0.436 kg; Código LER 17 08 02; Masa del elemento 1 kg; Volumen 0.001 m3
Residuos:
- embalaje: re170203 Plástico; rendimiento 0.02 kg

**mt12pck010a** m Cinta microperforada de papel "KNAUF" de 50 mm de anchura
Datos técnicos: Coste energético 0.004 MJ; Emisión de CO2 0.006 kg; Código LER 20 01 01; Masa del elemento 0.0067 kg; Volumen 0.000009 m3

**mt12pck010d** m Cinta de papel con refuerzo metálico "KNAUF" de 52 mm de anchura
Datos técnicos: Coste energético 4.511 MJ; Emisión de CO2 0.348 kg; Código LER 20 01 01; Masa del elemento 0.06 kg; Volumen 0.00008 m3
