# Trampilla de registro, Alutramp "PLACO", de 400x400 mm, para pared interior de láminas de yeso

- Propiedad del archivo: CYPE INGENIEROS, S.A.
- Formato: FIEBDC-3/2002
- Ámbito geográfico: Panamá
- Divisa: USD
- Costes indirectos: 3.00 %
- Gastos generales: 13.00 %
- Beneficio industrial: 6.00 %
- IVA: 13.00 %

**FBY090** Ud Trampilla de registro, Alutramp "PLACO", de 400x400 mm, para pared interior de láminas de yeso.
Trampilla de registro, Alutramp "PLACO", de 400x400 mm, formada por marco de aluminio y puerta de lámina de yeso con baja absorción superficial de agua, Placomarine PPM 13, para pared interior de láminas de yeso. Incluso accesorios de montaje.
Incluye: Marcado y corte de la lámina de yeso. Colocación del marco. Colocación y atornillado de la puerta.
Criterio de medición de proyecto: Número de unidades previstas, según documentación gráfica de Proyecto.
Criterio de medición de obra: Se medirá el número de unidades realmente colocadas según especificaciones de Proyecto.
Criterio de valoración económica: El precio incluye la resolución de encuentros y puntos singulares.

| Código | Ud | Descripción | Rendimiento | Precio | Importe |
|---|---|---|---|---|---|
| mt12plk070a | Ud | Trampilla de registro, Alutramp "PLACO", de 400x400 mm, formada por marco de aluminio y puerta de lámina de yeso con baja absorción superficial de agua, Placomarine PPM 13. (material) | 1.000 | 28.20 | 28.20 |
| mo015 | h | Montador de cielos rasos. (mano de obra) | 0.144 | 13.32 | 1.92 |
| mo082 | h | Principiante de montador de cielos rasos. (mano de obra) | 0.144 | 8.24 | 1.19 |
| % | % | Herramientas | 2 % | 31.31 | 0.63 |
|  |  | Costes directos |  |  | 31.94 |
