# Bancada continua flotante antivibración

- Propiedad del archivo: CYPE INGENIEROS, S.A.
- Formato: FIEBDC-3/2002
- Ámbito geográfico: Panamá
- Divisa: USD
- Costes indirectos: 3.00 %
- Gastos generales: 13.00 %
- Beneficio industrial: 6.00 %
- IVA: 13.00 %

**HBH020** Ud Bancada continua flotante antivibración, de concreto armado, para apoyo de maquinaria, de 150x100x16 cm, compuesta de concreto f'c=210 kg/cm² (3000 psi), clase de exposición F0 S0 P0 C0, tamaño máximo del agregado 25 mm (1" ASTM Nº 57), consistencia blanda, preparado en obra, y vaciado con medios manuales y malla electrosoldada tipo 6x6 10/10 de acero Grado 70, con barras separadas 15,24x15,24 cm de Ø 3,43 mm, sobre una lámina de espuma de polietileno de alta densidad, de 3 mm de espesor, apoyada sobre paneles antivibración de fibra de vidrio moldeada con ligante sintético, de 50 mm de espesor.
Formación de bancada continua flotante antivibración, de concreto armado, para apoyo de maquinaria, de 150x100x16 cm, compuesta de concreto f'c=210 kg/cm² (3000 psi), clase de exposición F0 S0 P0 C0, tamaño máximo del agregado 25 mm (1" ASTM Nº 57), consistencia blanda, preparado en obra, y vaciado con medios manuales y malla electrosoldada tipo 6x6 10/10 de acero Grado 70, con barras separadas 15,24x15,24 cm de Ø 3,43 mm, sobre una lámina de espuma de polietileno de alta densidad, de 3 mm de espesor, apoyada sobre paneles antivibración de fibra de vidrio moldeada con ligante sintético, de 50 mm de espesor. Incluso capa separadora de film de polietileno de 0,05 mm de espesor, cimbra perimetral de ladrillo cerámico hueco y curado del concreto.
Incluye: Replanteo y trazado de la bancada. Colocación del film de polietileno. Colocación y fijación de la cimbra perimetral. Colocación del panel antivibración. Colocación de la lámina antiimpacto. Colocación de las armaduras con separadores homologados. Preparación del concreto. Vaciado y compactación del concreto. Regleado y nivelación de la capa de compresión. Curado del concreto.
Criterio de medición de proyecto: Número de unidades previstas, según documentación gráfica de Proyecto.
Criterio de medición de obra: Se medirá el número de unidades realmente ejecutadas según especificaciones de Proyecto.

| Código | Ud | Descripción | Rendimiento | Precio | Importe |
|---|---|---|---|---|---|
| mt16png010a | m² | Film de polietileno de 0,05 mm de espesor y 46 g/m² de masa superficial. (material) | 1.575 | 0.22 | 0.35 |
| mt04lvc010h | Ud | Ladrillo cerámico hueco doble, para revestir, 33x16x9 cm. (material) | 14.706 | 0.35 | 5.15 |
| mt08aaa010a | m³ | Agua. (material) | 0.059 | 1.96 | 0.12 |
| mt09mif010ca | t | Mortero industrial para albañilería, de cemento, color gris, categoría M-5 (resistencia a compresión 5 N/mm²), suministrado en sacos. (material) | 0.012 | 35.87 | 0.43 |
| mt16pnc020a | m² | Lámina de espuma de polietileno de alta densidad de 3 mm de espesor; proporcionando una reducción del nivel global de presión de ruido de impactos de 16 dB. (material) | 1.575 | 0.65 | 1.02 |
| mt16pnc010a | m | Cinta viscoelástica autoadhesiva con autoprotección de aluminio, de 50 mm de anchura y de 1,5 mm de espesor, para sellado de juntas. (material) | 0.158 | 1.15 | 0.18 |
| mt16avg070a | Ud | Panel antivibración de fibra de vidrio moldeada con ligante sintético, de 1150x550x50 mm y 2000 kg/cm² de carga máxima a compresión. (material) | 2.609 | 17.73 | 46.26 |
| mt07ame120aa | m² | Malla electrosoldada tipo 6x6 10/10 de acero Grado 70, con varillas lisas espaciadas 15,24x15,24 cm de 3,43 mm de diámetro, según ASTM A 185 y ASTM A 497. (material) | 1.650 | 1.10 | 1.82 |
| mt01arg000h | m³ | Arena cribada. (material) | 0.148 | 19.32 | 2.86 |
| mt01arg001hq | m³ | Agregado grueso homogeneizado de tamaño máximo 25 mm (1" ASTM Nº 57). (material) | 0.222 | 25.06 | 5.56 |
| mt08cem000h | kg | Cemento gris en sacos. (material) | 92.400 | 0.19 | 17.56 |
| mq06hor010 | h | Concretera. (maquinaria) | 0.159 | 1.80 | 0.29 |
| mo042 | h | Albañil especializado en mampostería reforzador. (mano de obra) | 0.275 | 10.14 | 2.79 |
| mo089 | h | Principiante de albañil especializado en mampostería reforzador. (mano de obra) | 0.275 | 6.41 | 1.76 |
| mo113 | h | Peón de albañilería. (mano de obra) | 0.459 | 5.84 | 2.68 |
| mo020 | h | Albañil especializado en mampostería. (mano de obra) | 0.334 | 9.65 | 3.22 |
| mo112 | h | Ayudante de albañilería. (mano de obra) | 0.305 | 5.97 | 1.82 |
| mo054 | h | Montador de aislamientos. (mano de obra) | 0.273 | 9.98 | 2.72 |
| mo101 | h | Principiante de montador de aislamientos. (mano de obra) | 0.137 | 6.10 | 0.84 |
| % | % | Herramientas | 2 % | 97.43 | 1.95 |
|  |  | Costes directos |  |  | 99.38 |
