# Revestimiento de frente de losa, de aluminio

- Propiedad del archivo: CYPE Ingenieros S.A.
- Formato: FIEBDC-3/2016
- Programa: Generador de precios de la construcción. CYPE Ingenieros, S.A.
- Fecha: 03/04/2024
- Ámbito geográfico: Panamá
- Divisa: USD
- Costes indirectos: 3 %
- Gastos generales: 13 %
- Beneficio industrial: 6 %
- IVA: 13 %

## H Remates y ayudas

### HR Remates de fachada

#### HRL De aluminio

**HRL020** m Revestimiento de frente de losa, de aluminio.
Revestimiento de frente de losa de lámina plegada de aluminio anodizado en color natural, con un espesor mínimo de 15 micras, 1,2 mm de espesor, 95 mm de desarrollo y 2 pliegues; colocación con adhesivo bituminoso de aplicación en frío; y sellado de las juntas entre piezas y, en su caso, de las uniones con los muros con sellador adhesivo monocomponente.
Incluye: Replanteo de las piezas. Corte de las piezas. Colocación, aplomado, nivelación y alineación. Sellado de juntas y limpieza.
Criterio de medición de proyecto: Longitud medida por su mayor desarrollo lineal, según documentación gráfica de Proyecto.
Criterio de medición de obra: Se medirá, por su mayor desarrollo lineal, la longitud realmente ejecutada según especificaciones de Proyecto, incluyendo la longitud que pudiera perderse en ingletes.

| Código | Ud | Descripción | Rendimiento | Precio | Importe |
|---|---|---|---|---|---|
| mt20wwr010 | kg | Adhesivo bituminoso de aplicación en frío, para láminas metálicas. (material) | 0.598 | 8.47 | 5.065 |
| mt20ffm010aa | m | Frente de losa de lámina plegada de aluminio anodizado en color natural, con un espesor mínimo de 15 micras, 1,2 mm de espesor, 95 mm de desarrollo y 2 pliegues. (material) | 1.05 | 19.56 | 20.538 |
| mt22www010b | Ud | Cartucho de 290 ml de sellador adhesivo monocomponente, neutro, superelástico, a base de polímero MS, color gris, con resistencia a la intemperie y a los rayos UV y elongación hasta rotura 750%. (material) | 0.2 | 7.15 | 1.430 |
| mo018 | h | Cerrajero. (mano de obra) | 0.153 | 17.39 | 2.661 |
| mo059 | h | Principiante de cerrajero. (mano de obra) | 0.076 | 11.03 | 0.838 |
| % | % | Herramientas | 2 % | 30.532 | 0.611 |
|  |  | Costes directos |  |  | 31.143 |

Residuos:
- colocación: mt20wwr010 Adhesivo bituminoso de aplicación en frío, para láminas metálicas; factor de residuo 0.07
- colocación: mt20ffm010aa; factor de residuo 0.024
- colocación: mt22www010b; factor de residuo 0.06

## Recursos

**mt20wwr010** kg Adhesivo bituminoso de aplicación en frío, para láminas metálicas
Datos técnicos: Coste energético 56.035 MJ; Emisión de CO2 0.662 kg; Código LER 17 03 02; Masa del elemento 1 kg; Volumen 0.001 m3
Residuos:
- embalaje: re170203 Plástico. (componente de residuo); rendimiento 0.04 kg; Código LER 17 02 03; Masa del elemento 1 kg; Volumen 0.001667 m3

**mt20ffm010aa** m Frente de losa de lámina plegada de aluminio anodizado en color natural
Datos técnicos: Coste energético 35.480 MJ; Emisión de CO2 2.593 kg; Código LER 17 04 02; Masa del elemento 0.31 kg; Volumen 0.000207 m3
Residuos:
- embalaje: re170203 Plástico; rendimiento 0.008 kg

**mt22www010b** Ud Cartucho de 290 ml de sellador adhesivo monocomponente
Datos técnicos: Coste energético 70.388 MJ; Emisión de CO2 3.428 kg; Código LER 17 09 04; Masa del elemento 0.421 kg; Volumen 0.000281 m3
Residuos:
- embalaje: re170203 Plástico; rendimiento 0.1 kg
