# Sistema de calefacción y refrigeración por techo radiante, con cielo raso continuo

- Propiedad del archivo: CYPE Ingenieros S.A.
- Formato: FIEBDC-3/2016
- Programa: Generador de precios de la construcción. CYPE Ingenieros, S.A.
- Fecha: 03/04/2024
- Ámbito geográfico: Panamá
- Divisa: USD
- Costes indirectos: 3 %
- Gastos generales: 13 %
- Beneficio industrial: 6 %
- IVA: 13 %

## I Instalaciones

### IC Calefacción, refrigeración, climatización y agua caliente

#### ICE Emisores por agua para calefacción y refrigeración

**ICE019** m² Sistema de calefacción y refrigeración por techo radiante, con cielo raso continuo.
Sistema de calefacción y refrigeración por techo radiante, compuesto por paneles refrigerantes, de yeso laminado, para cielo raso continuo, de 2000x1200 mm y 15 mm de espesor, con circuitos integrados de tubo de polietileno reticulado (PE-X) con barrera de oxígeno, de 9,9 mm de diámetro y 1,1 mm de espesor y tubería (desde el colector hasta la te de distribución) formada por tubo de polietileno reticulado (PE-Xa) con barrera de oxígeno y capa de protección de polietileno (PE) modificado, de 20 mm de diámetro exterior y 2 mm de espesor; suspendido de la losa con estructura metálica. Totalmente montado, conexionado y probado.
Criterio de valoración económica: El precio no incluye la estructura soporte.
Incluye: Atornillado y colocación de las placas. Tratamiento de juntas. Replanteo de la tubería. Colocación y fijación de la tubería.
Criterio de medición de proyecto: Superficie útil, medida según documentación gráfica de Proyecto.
Criterio de medición de obra: Se medirá la superficie realmente ejecutada según especificaciones de Proyecto.

| Código | Ud | Descripción | Rendimiento | Precio | Importe |
|---|---|---|---|---|---|
| mt38etu100a | Ud | Panel refrigerante, de yeso laminado, para cielo raso continuo, de 2000x1200 mm y 15 mm de espesor, con circuito integrado de tubo de polietileno reticulado (PE-X) con barrera de oxígeno, de 9,9 mm de diámetro y 1,1 mm de espesor, con aislamiento térmico de poliestireno expandido de 27 mm de espesor, Euroclase B-s1, d0 de reacción al fuego. (material) | 0.417 | 365.86 | 152.564 |
| mt37tpu012g | m | Tubo de polietileno reticulado (PE-Xa) con barrera de oxígeno y capa de protección de polietileno (PE) modificado, de 20 mm de diámetro exterior y 2 mm de espesor, según ISO 15875-2. (material) | 0.1 | 4.13 | 0.413 |
| mt38etu108a | Ud | Te de latón, de 20x9,9x20 mm, sistema de unión Quick and Easy, incluso anillos. (material) | 1 | 20.15 | 20.150 |
| mo004 | h | Instalador de calefacción. (mano de obra) | 0.102 | 17.64 | 1.799 |
| mo103 | h | Principiante de instalador de calefacción. (mano de obra) | 0.051 | 10.99 | 0.560 |
| % | % | Herramientas | 2 % | 175.486 | 3.510 |
|  |  | Costes directos |  |  | 178.996 |

Residuos:
- colocación: mt38etu100a; factor de residuo 0.0045
- colocación: mt37tpu012g; factor de residuo 0.0275049

## Recursos

**mt38etu100a** Ud Panel refrigerante
Datos técnicos: Coste energético 959.079 MJ; Emisión de CO2 17.733 kg; Código LER 17 08 02; Masa del elemento 31.64 kg; Volumen 0.03164 m3
Residuos:
- embalaje: re170203 Plástico. (componente de residuo); rendimiento 0.036 kg; Código LER 17 02 03; Masa del elemento 1 kg; Volumen 0.001667 m3

**mt37tpu012g** m Tubo de polietileno reticulado (PE-Xa) con barrera de oxígeno y capa de protección de polietileno (PE) modificado
Datos técnicos: Coste energético 9.979 MJ; Emisión de CO2 0.495 kg; Código LER 17 02 03; Masa del elemento 0.103 kg; Volumen 0.000172 m3
