# Aeroacondicionador

- Propiedad del archivo: CYPE Ingenieros S.A.
- Formato: FIEBDC-3/2016
- Programa: Generador de precios de la construcción. CYPE Ingenieros, S.A.
- Fecha: 03/04/2024
- Ámbito geográfico: Panamá
- Divisa: USD
- Costes indirectos: 3 %
- Gastos generales: 13 %
- Beneficio industrial: 6 %
- IVA: 13 %

## I Instalaciones

### IC Calefacción, refrigeración, climatización y agua caliente

#### ICF Unidades no autónomas para climatización

**ICF120** Ud Aeroacondicionador.
Aeroacondicionador circular, para proyección vertical del aire, tamaño, 680 mm de diámetro y 430 mm de altura, caudal de aire 2000 m³/h - 1400 m³/h, nivel sonoro a 5 m 48 dBA - 46 dBA, potencia calorífica 17,6 kW - 15,1 kW (temperatura de entrada del aire: 15°C, temperatura de entrada del agua: 85°C, salto térmico del agua: 10°C), potencia frigorífica 3,1 kW - 2,7 kW (temperatura de entrada del aire: 28°C, temperatura de entrada del agua: 11°C, salto térmico del agua: 4°C, humedad relativa: 55%), con difusor radial de 460 mm de diámetro y 380 mm de altura, compuesto de varias aletas regulables individualmente, batería de agua formada por tubo de cobre y aletas de aluminio, presión máxima de trabajo 10 bar, carcasa de lámina de acero, autoportante, desmontable, protegida contra la oxidación, ventilador de aluminio equilibrado estática y dinámicamente con motor para alimentación trifásica a 400 V, 6/8 polos (900/700 r.p.m.), doble bobina, de tipo autoventilado, selector de velocidad. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42sab040a | Ud | Aeroacondicionador circular, para proyección vertical del aire, tamaño, 680 mm de diámetro y 430 mm de altura, caudal de aire 2000 m³/h - 1400 m³/h, nivel sonoro a 5 m 48 dBA - 46 dBA, potencia calorífica 17,6 kW - 15,1 kW (temperatura de entrada del aire: 15°C, temperatura de entrada del agua: 85°C, salto térmico del agua: 10°C), potencia frigorífica 3,1 kW - 2,7 kW (temperatura de entrada del aire: 28°C, temperatura de entrada del agua: 11°C, salto térmico del agua: 4°C, humedad relativa: 55%), con difusor radial de 460 mm de diámetro y 380 mm de altura, compuesto de varias aletas regulables individualmente, batería de agua formada por tubo de cobre y aletas de aluminio, presión máxima de trabajo 10 bar, carcasa de lámina de acero, autoportante, desmontable, protegida contra la oxidación, ventilador de aluminio equilibrado estática y dinámicamente con motor para alimentación trifásica a 400 V, 6/8 polos (900/700 r.p.m.), doble bobina, de tipo autoventilado. (material) | 1 | 1444.2 | 1444.200 |
| mt42sab041a | Ud | Selector de velocidad para motor de doble bobinado. (material) | 1 | 76.08 | 76.080 |
| mo005 | h | Instalador de climatización. (mano de obra) | 3.057 | 17.64 | 53.925 |
| mo104 | h | Principiante de instalador de climatización. (mano de obra) | 3.057 | 10.99 | 33.596 |
| % | % | Herramientas | 2 % | 1607.801 | 32.156 |
|  |  | Costes directos |  |  | 1639.957 |
